# Cocina a leña

- Propiedad del archivo: CYPE Ingenieros S.A.
- Formato: FIEBDC-3/2016
- Programa: Generador de precios de la construcción. CYPE Ingenieros, S.A.
- Fecha: 27/05/2024
- Ámbito geográfico: Panamá
- Divisa: USD
- Costes indirectos: 3 %
- Gastos generales: 13 %
- Beneficio industrial: 6 %
- IVA: 13 %

## I Instalaciones

### IC Calefacción, refrigeración, climatización y agua caliente

#### ICH Chimeneas, hogares, cocinas, cassettes insertables y estufas

**ICH050** Ud Cocina a leña.
Cocina a leña, potencia térmica nominal 5,5 kW, rendimiento 74,5%, volumen de calefacción, calculado con un requisito de 40 W/m³, 135 m³, revestimiento de acero color rojo, ventilación por convección natural, compuesta de ladrillos refractarios de gran espesor, cristal cerámico resistente a los 800°C, cajón de cenizas, aire primario regulable manualmente y placa de fundición para cocinar con anillas extraíbles. Incluso accesorios de conexión al conducto de desagüe de los productos de la combustión, sin incluir este conducto. Totalmente montada y conexionada.
Incluye: Replanteo de la cocina. Presentación de los elementos. Montaje de la cocina y sus accesorios. Conexión al conducto de desagüe.
Criterio de medición de proyecto: Número de unidades previstas, según documentación gráfica de Proyecto.
Criterio de medición de obra: Se medirá el número de unidades realmente ejecutadas según especificaciones de Proyecto.

| Código | Ud | Descripción | Rendimiento | Precio | Importe |
|---|---|---|---|---|---|
| mt38arc054c | Ud | Cocina a leña, potencia térmica nominal 5,5 kW, rendimiento 74,5%, volumen de calefacción, calculado con un requisito de 40 W/m³, 135 m³, revestimiento de acero color rojo, ventilación por convección natural, compuesta de ladrillos refractarios de gran espesor, cristal cerámico resistente a los 800°C, cajón de cenizas, aire primario regulable manualmente y placa de fundición para cocinar con anillas extraíbles. (material) | 1 | 1018.96 | 1018.960 |
| mt38arc600c | Ud | Puesta en marcha y formación en el manejo de cocina a leña. (material) | 1 | 83.61 | 83.610 |
| mo004 | h | Instalador de calefacción. (mano de obra) | 1.019 | 17.64 | 17.975 |
| mo103 | h | Principiante de instalador de calefacción. (mano de obra) | 1.019 | 10.99 | 11.199 |
| % | % | Herramientas | 2 % | 1131.744 | 22.635 |
|  |  | Costes directos |  |  | 1154.379 |
