# Cassette insertable a leña

- Propiedad del archivo: CYPE Ingenieros S.A.
- Formato: FIEBDC-3/2016
- Programa: Generador de precios de la construcción. CYPE Ingenieros, S.A.
- Fecha: 03/04/2024
- Ámbito geográfico: Panamá
- Divisa: USD
- Costes indirectos: 3 %
- Gastos generales: 13 %
- Beneficio industrial: 6 %
- IVA: 13 %

## I Instalaciones

### IC Calefacción, refrigeración, climatización y agua caliente

#### ICH Chimeneas, hogares, cocinas, cassettes insertables y estufas

**ICH060** Ud Cassette insertable a leña.
Cassette insertable a leña, potencia térmica nominal 7 kW, rendimiento 71,5%, volumen de calefacción, calculado con un requisito de 40 W/m³, 170 m³, de acero color antracita, con ventilación por convección natural, compuesto de frontal, puerta y hogar de fundición, cristal cerámico esmerilado resistente a los 800°C, cajón de cenizas, aire primario regulable manualmente, aire secundario fijo, sacude-parrilla de accionamiento exterior, tiro de humos controlado automáticamente al abrir la puerta y difusor de flujo de aire direccionable. Incluso accesorios de conexión al conducto de desagüe de los productos de la combustión, sin incluir este conducto. Totalmente montado y conexionado.
Incluye: Replanteo del cassette insertable. Presentación de los elementos. Montaje del cassette insertable y sus accesorios. Conexión al conducto de desagüe.
Criterio de medición de proyecto: Número de unidades previstas, según documentación gráfica de Proyecto.
Criterio de medición de obra: Se medirá el número de unidades realmente ejecutadas según especificaciones de Proyecto.

| Código | Ud | Descripción | Rendimiento | Precio | Importe |
|---|---|---|---|---|---|
| mt38arc070d | Ud | Cassette insertable a leña, potencia térmica nominal 7 kW, rendimiento 71,5%, volumen de calefacción, calculado con un requisito de 40 W/m³, 170 m³, de acero color antracita, con ventilación por convección natural, compuesto de frontal, puerta y hogar de fundición, cristal cerámico esmerilado resistente a los 800°C, cajón de cenizas, aire primario regulable manualmente, aire secundario fijo, sacude-parrilla de accionamiento exterior, tiro de humos controlado automáticamente al abrir la puerta y difusor de flujo de aire direccionable. (material) | 1 | 1766.2 | 1766.200 |
| mt38arc600d | Ud | Puesta en marcha y formación en el manejo de cassette insertable a leña. (material) | 1 | 83.61 | 83.610 |
| mo004 | h | Instalador de calefacción. (mano de obra) | 1.019 | 17.64 | 17.975 |
| mo103 | h | Principiante de instalador de calefacción. (mano de obra) | 1.019 | 10.99 | 11.199 |
| % | % | Herramientas | 2 % | 1878.984 | 37.580 |
|  |  | Costes directos |  |  | 1916.564 |
