# Pieza con juntas de EPDM para conducto circular

- Propiedad del archivo: CYPE Ingenieros S.A.
- Formato: FIEBDC-3/2016
- Programa: Generador de precios de la construcción. CYPE Ingenieros, S.A.
- Fecha: 03/04/2024
- Ámbito geográfico: Panamá
- Divisa: USD
- Costes indirectos: 3 %
- Gastos generales: 13 %
- Beneficio industrial: 6 %
- IVA: 13 %

## I Instalaciones

### IC Calefacción, refrigeración, climatización y agua caliente

#### ICR Sistemas de conducción de aire

**ICR017** Ud Pieza con juntas de EPDM para conducto circular.
Codo 30° con juntas de EPDM de doble labio, para conducto circular de acero galvanizado, de 125 mm de diámetro.
Incluye: Colocación y fijación de las piezas especiales prefabricadas a la red de conductos.
Criterio de medición de proyecto: Número de unidades previstas, según documentación gráfica de Proyecto.
Criterio de medición de obra: Se medirá el número de unidades realmente ejecutadas según especificaciones de Proyecto.

| Código | Ud | Descripción | Rendimiento | Precio | Importe |
|---|---|---|---|---|---|
| mt42cos218abb | Ud | Codo 30° con juntas de EPDM de doble labio, para conducto circular de acero galvanizado, de 125 mm de diámetro, estanqueidad al aire clase D. (material) | 1 | 22.02 | 22.020 |
| mo013 | h | Colocador de ductos metálicos. (mano de obra) | 0.051 | 17.64 | 0.900 |
| mo084 | h | Principiante de colocador de ductos metálicos. (mano de obra) | 0.051 | 11.01 | 0.562 |
| % | % | Herramientas | 2 % | 23.482 | 0.470 |
|  |  | Costes directos |  |  | 23.952 |
