# Rejilla de impulsión

- Propiedad del archivo: CYPE Ingenieros S.A.
- Formato: FIEBDC-3/2016
- Programa: Generador de precios de la construcción. CYPE Ingenieros, S.A.
- Fecha: 03/04/2024
- Ámbito geográfico: Panamá
- Divisa: USD
- Costes indirectos: 3 %
- Gastos generales: 13 %
- Beneficio industrial: 6 %
- IVA: 13 %

## I Instalaciones

### IC Calefacción, refrigeración, climatización y agua caliente

#### ICR Sistemas de conducción de aire

**ICR030** Ud Rejilla de impulsión.
Rejilla de impulsión, de aluminio extruido, anodizado color natural E6-C-0, con láminas horizontales regulables individualmente, de 525x125 mm, con parte posterior de lámina de acero pintada en color negro RAL 9005, formada por láminas verticales regulables individualmente y mecanismo de regulación del caudal con láminas acopladas en oposición, accionables desde la parte frontal, fijación oculta (con marco de montaje de lámina de acero galvanizado), montada en pared. Incluso accesorios de montaje y elementos de fijación.
Incluye: Replanteo. Montaje y fijación de la rejilla.
Criterio de medición de proyecto: Número de unidades previstas, según documentación gráfica de Proyecto.
Criterio de medición de obra: Se medirá el número de unidades realmente ejecutadas según especificaciones de Proyecto.

| Código | Ud | Descripción | Rendimiento | Precio | Importe |
|---|---|---|---|---|---|
| mt42trx010gad | Ud | Rejilla de impulsión, de aluminio extruido, anodizado color natural E6-C-0, con láminas horizontales regulables individualmente, de 525x125 mm, con parte posterior de lámina de acero pintada en color negro RAL 9005, formada por láminas verticales regulables individualmente y mecanismo de regulación del caudal con láminas acopladas en oposición, accionables desde la parte frontal, fijación oculta (con marco de montaje de lámina de acero galvanizado). (material) | 1 | 113.03 | 113.030 |
| mo005 | h | Instalador de climatización. (mano de obra) | 0.22 | 17.64 | 3.881 |
| mo104 | h | Principiante de instalador de climatización. (mano de obra) | 0.22 | 10.99 | 2.418 |
| % | % | Herramientas | 2 % | 119.329 | 2.387 |
|  |  | Costes directos |  |  | 121.716 |

## Recursos

**mt42trx010gad** Ud Rejilla de impulsión
Datos técnicos: Coste energético 38.062 MJ; Emisión de CO2 2.704 kg
Residuos:
- embalaje: re150101 Envases de papel y cartón. (componente de residuo); rendimiento 0.118 kg; Código LER 15 01 01; Masa del elemento 1 kg; Volumen 0.001333 m3
- embalaje: re170203 Plástico. (componente de residuo); rendimiento 0.059 kg; Código LER 17 02 03; Masa del elemento 1 kg; Volumen 0.001667 m3
