# Colector para grupo hidráulico

- Propiedad del archivo: CYPE Ingenieros S.A.
- Formato: FIEBDC-3/2016
- Programa: Generador de precios de la construcción. CYPE Ingenieros, S.A.
- Fecha: 03/04/2024
- Ámbito geográfico: Panamá
- Divisa: USD
- Costes indirectos: 3 %
- Gastos generales: 13 %
- Beneficio industrial: 6 %
- IVA: 13 %

## I Instalaciones

### IC Calefacción, refrigeración, climatización y agua caliente

#### ICS Sistemas de conducción de agua

**ICS115** Ud Colector para grupo hidráulico.
Colector hidráulico para 2 grupos hidráulicos de impulsión directa o de mezcla.
Incluye: Replanteo. Colocación. Conexionado y comprobación de su correcto funcionamiento.
Criterio de medición de proyecto: Número de unidades previstas, según documentación gráfica de Proyecto.
Criterio de medición de obra: Se medirá el número de unidades realmente ejecutadas según especificaciones de Proyecto.

| Código | Ud | Descripción | Rendimiento | Precio | Importe |
|---|---|---|---|---|---|
| mt38vai707a | Ud | Colector hidráulico para 2 grupos hidráulicos de impulsión directa o de mezcla. (material) | 1 | 438.94 | 438.940 |
| mo011 | h | Montador. (mano de obra) | 0.204 | 17.64 | 3.599 |
| mo080 | h | Principiante de montador. (mano de obra) | 0.204 | 11.01 | 2.246 |
| % | % | Herramientas | 2 % | 444.785 | 8.896 |
|  |  | Costes directos |  |  | 453.681 |

## Recursos

**mt38vai707a** Ud Colector hidráulico para 2 grupos hidráulicos de impulsión directa o de mezcla
Datos técnicos: Coste energético 319.820 MJ; Emisión de CO2 21.549 kg
Residuos:
- embalaje: re150101 Envases de papel y cartón. (componente de residuo); rendimiento 0.086 kg; Código LER 15 01 01; Masa del elemento 1 kg; Volumen 0.001333 m3
