# Pasarela para control centralizado de calderas

- Propiedad del archivo: CYPE Ingenieros S.A.
- Formato: FIEBDC-3/2016
- Programa: Generador de precios de la construcción. CYPE Ingenieros, S.A.
- Fecha: 03/04/2024
- Ámbito geográfico: Panamá
- Divisa: USD
- Costes indirectos: 3 %
- Gastos generales: 13 %
- Beneficio industrial: 6 %
- IVA: 13 %

## I Instalaciones

### IC Calefacción, refrigeración, climatización y agua caliente

#### ICX Dispositivos de control centralizado

**ICX030** Ud Pasarela para control centralizado de calderas.
Módulo de comunicación con puerto RS232, para calderas con cuadro de regulación. Totalmente montado, conexionado y probado.
Incluye: Replanteo. Colocación y fijación de la pasarela.
Criterio de medición de proyecto: Número de unidades previstas, según documentación gráfica de Proyecto.
Criterio de medición de obra: Se medirá el número de unidades realmente ejecutadas según especificaciones de Proyecto.

| Código | Ud | Descripción | Rendimiento | Precio | Importe |
|---|---|---|---|---|---|
| mt38cbu800a | Ud | Módulo de comunicación con puerto RS232, para calderas con cuadro de regulación. (material) | 1 | 652.13 | 652.130 |
| mo005 | h | Instalador de climatización. (mano de obra) | 0.102 | 17.64 | 1.799 |
| mo104 | h | Principiante de instalador de climatización. (mano de obra) | 0.102 | 10.99 | 1.121 |
| % | % | Herramientas | 2 % | 655.050 | 13.101 |
|  |  | Costes directos |  |  | 668.151 |
