# Pieza para bandeja para soporte y conducción de cables eléctricos

- Propiedad del archivo: CYPE Ingenieros S.A.
- Formato: FIEBDC-3/2016
- Programa: Generador de precios de la construcción. CYPE Ingenieros, S.A.
- Fecha: 25/10/2024
- Ámbito geográfico: Panamá
- Divisa: USD
- Costes indirectos: 3 %
- Gastos generales: 13 %
- Beneficio industrial: 6 %
- IVA: 13 %

## I Instalaciones

### IE Eléctricas

#### IEO Canalizaciones

**IEO045** Ud Pieza para bandeja para soporte y conducción de cables eléctricos.
Curva 90° de PVC, color gris RAL 7035, de 60x75 mm.
Incluye: Replanteo. Colocación y fijación.
Criterio de medición de proyecto: Número de unidades previstas, según documentación gráfica de Proyecto.
Criterio de medición de obra: Se medirá el número de unidades realmente ejecutadas según especificaciones de Proyecto.

| Código | Ud | Descripción | Rendimiento | Precio | Importe |
|---|---|---|---|---|---|
| mt35une020a | Ud | Curva 90° de PVC, color gris RAL 7035, de 60x75 mm, con tornillos con tuerca de PVC. (material) | 1 | 64.58 | 64.580 |
| mo003 | h | Instalador instalador electricista. (mano de obra) | 0.056 | 18.33 | 1.026 |
| mo102 | h | Principiante de instalador electricista. (mano de obra) | 0.056 | 11.42 | 0.640 |
| % | % | Herramientas | 2 % | 66.246 | 1.325 |
|  |  | Costes directos |  |  | 67.571 |
