# Plafón

- Propiedad del archivo: CYPE Ingenieros S.A.
- Formato: FIEBDC-3/2016
- Programa: Generador de precios de la construcción. CYPE Ingenieros, S.A.
- Fecha: 30/08/2023
- Ámbito geográfico: Panamá
- Divisa: USD
- Costes indirectos: 3 %
- Gastos generales: 13 %
- Beneficio industrial: 6 %
- IVA: 13 %

## I Instalaciones

### II Iluminación

#### III Interior

**III170** Ud Plafón.
Plafón de 350 mm de diámetro y 70 mm de altura, con lámpara LED no reemplazable de 12 W, temperatura de color 3000 K, flujo luminoso 1200 lúmenes, grado de protección IP65. Instalación en superficie. Incluso lámparas.
Incluye: Replanteo. Montaje, conexionado y comprobación de su correcto funcionamiento.
Criterio de medición de proyecto: Número de unidades previstas, según documentación gráfica de Proyecto.
Criterio de medición de obra: Se medirá el número de unidades realmente ejecutadas según especificaciones de Proyecto.

| Código | Ud | Descripción | Rendimiento | Precio | Importe |
|---|---|---|---|---|---|
| mt34est005a | Ud | Plafón de 350 mm de diámetro y 70 mm de altura, con lámpara LED no reemplazable de 12 W, temperatura de color 3000 K, flujo luminoso 1200 lúmenes, grado de protección IP65. (material) | 1 | 144.61 | 144.610 |
| mo003 | h | Instalador instalador electricista. (mano de obra) | 0.204 | 17.06 | 3.480 |
| mo102 | h | Principiante de instalador electricista. (mano de obra) | 0.204 | 10.62 | 2.166 |
| % | % | Herramientas | 2 % | 150.256 | 3.005 |
|  |  | Costes directos |  |  | 153.261 |

## Recursos

**mt34est005a** Ud Plafón de 350 mm de diámetro y 70 mm de altura
Datos técnicos: Coste energético 66.170 MJ; Emisión de CO2 5.680 kg
Residuos:
- embalaje: re150101 Envases de papel y cartón. (componente de residuo); rendimiento 0.135 kg; Código LER 15 01 01; Masa del elemento 1 kg; Volumen 0.001333 m3
- embalaje: re170203 Plástico. (componente de residuo); rendimiento 0.067 kg; Código LER 17 02 03; Masa del elemento 1 kg; Volumen 0.001667 m3
