# Red interior de desagüe para aseo

- Propiedad del archivo: CYPE Ingenieros S.A.
- Formato: FIEBDC-3/2016
- Programa: Generador de precios de la construcción. CYPE Ingenieros, S.A.
- Fecha: 25/10/2024
- Ámbito geográfico: Panamá
- Divisa: USD
- Costes indirectos: 3 %
- Gastos generales: 13 %
- Beneficio industrial: 6 %
- IVA: 13 %

## I Instalaciones

### IS Desagüe de aguas

#### ISD Derivaciones individuales

**ISD020** Ud Red interior de desagüe para aseo.
Red interior de desagüe, para aseo con dotación para: inodoro, lavamanos sencillo, realizada con tubo de PVC, serie B para la red de desagües que conectan el desagüe de los aparatos con el bote sifónico y con la bajante, con los diámetros necesarios para cada punto de servicio, y bote sifónico de PVC, de 110 mm de diámetro, con tapa ciega de acero inoxidable. Incluso líquido limpiador, adhesivo para tubos y accesorios de PVC, material auxiliar para montaje y sujeción a la obra, accesorios y piezas especiales.
Incluye: Replanteo. Presentación en seco de los tubos. Fijación del material auxiliar para montaje y sujeción a la obra. Colocación del bote sifónico. Montaje, conexionado y comprobación de su correcto funcionamiento.
Criterio de medición de proyecto: Número de unidades previstas, según documentación gráfica de Proyecto.
Criterio de medición de obra: Se medirá el número de unidades realmente ejecutadas según especificaciones de Proyecto.

| Código | Ud | Descripción | Rendimiento | Precio | Importe |
|---|---|---|---|---|---|
| mt36tit010bc | m | Tubo de PVC, serie B, de 40 mm de diámetro y 3 mm de espesor, con el precio incrementado el 10% en concepto de accesorios y piezas especiales. (material) | 2.12 | 2.64 | 5.597 |
| mt36tit010gc | m | Tubo de PVC, serie B, de 110 mm de diámetro y 3,2 mm de espesor, con el precio incrementado el 10% en concepto de accesorios y piezas especiales. (material) | 2.125 | 7.75 | 16.469 |
| mt11var009 | l | Líquido limpiador para pegado mediante adhesivo de tubos y accesorios de PVC. (material) | 0.276 | 54.07 | 14.923 |
| mt11var010 | l | Adhesivo para tubos y accesorios de PVC. (material) | 0.138 | 68.91 | 9.510 |
| mt36tie010fd | m | Tubo de PVC, serie B, de 110 mm de diámetro y 3,2 mm de espesor, con extremo abocardado, con el precio incrementado el 15% en concepto de accesorios y piezas especiales. (material) | 0.7 | 8.83 | 6.181 |
| mt36bsj010aa | Ud | Bote sifónico de PVC, de 110 mm de diámetro, con cinco entradas de 40 mm de diámetro y una salida de 50 mm de diámetro, con tapa ciega de acero inoxidable. (material) | 1 | 26.59 | 26.590 |
| mt36tit010ca | m | Tubo de PVC, serie B, de 50 mm de diámetro y 3 mm de espesor. (material) | 1 | 3.05 | 3.050 |
| mo008 | h | Plomero. (mano de obra) | 5.273 | 18.33 | 96.654 |
| mo107 | h | Principiante de plomería. (mano de obra) | 2.637 | 11.42 | 30.115 |
| % | % | Herramientas | 2 % | 209.089 | 4.182 |
|  |  | Costes directos |  |  | 213.271 |

Residuos:
- colocación: mt36tit010bc; factor de residuo 0.08
- colocación: mt36tit010gc; factor de residuo 0.0791416
- colocación: mt11var009 Líquido limpiador para pegado mediante adhesivo de tubos y accesorios de PVC; factor de residuo 0.0275
- colocación: mt36tie010fd; factor de residuo 0.078418
- colocación: mt36tit010ca Tubo de PVC, serie B, de 50 mm de diámetro y 3 mm de espesor; factor de residuo 0.08

## Recursos

**mt36tit010bc** m Tubo de PVC, serie B
Datos técnicos: Coste energético 44.149 MJ; Emisión de CO2 0.692 kg; Código LER 17 02 03; Masa del elemento 0.52 kg; Volumen 0.000867 m3
Residuos:
- embalaje: re150101 Envases de papel y cartón. (componente de residuo); rendimiento 0.018 kg; Código LER 15 01 01; Masa del elemento 1 kg; Volumen 0.001333 m3
- embalaje: re170201 Madera. (componente de residuo); rendimiento 0.052 kg; Código LER 17 02 01; Masa del elemento 1 kg; Volumen 0.000909 m3
- embalaje: re170203 Plástico. (componente de residuo); rendimiento 0.003 kg; Código LER 17 02 03; Masa del elemento 1 kg; Volumen 0.001667 m3

**mt36tit010gc** m Tubo de PVC, serie B
Datos técnicos: Coste energético 121.261 MJ; Emisión de CO2 2.284 kg; Código LER 17 02 03; Masa del elemento 1.61 kg; Volumen 0.002683 m3
Residuos:
- embalaje: re150101 Envases de papel y cartón; rendimiento 0.018 kg
- embalaje: re170201 Madera; rendimiento 0.052 kg
- embalaje: re170203 Plástico; rendimiento 0.003 kg

**mt11var009** l Líquido limpiador para pegado mediante adhesivo de tubos y accesorios de PVC
Datos técnicos: Coste energético 3.819 MJ; Emisión de CO2 0.202 kg; Código LER 20 01 30; Masa del elemento 1 kg; Volumen 0.001 m3
Residuos:
- embalaje: re170203 Plástico; rendimiento 0.032 kg

**mt36tie010fd** m Tubo de PVC, serie B
Datos técnicos: Coste energético 121.265 MJ; Emisión de CO2 2.284 kg; Código LER 17 02 03; Masa del elemento 1.61 kg; Volumen 0.002683 m3
Residuos:
- embalaje: re150101 Envases de papel y cartón; rendimiento 0.018 kg
- embalaje: re170201 Madera; rendimiento 0.052 kg
- embalaje: re170203 Plástico; rendimiento 0.003 kg

**mt36bsj010aa** Ud Bote sifónico de PVC
Datos técnicos: Coste energético 46.811 MJ; Emisión de CO2 5.641 kg
Residuos:
- embalaje: re150101 Envases de papel y cartón; rendimiento 0.036 kg

**mt36tit010ca** m Tubo de PVC, serie B, de 50 mm de diámetro y 3 mm de espesor
Datos técnicos: Coste energético 54.052 MJ; Emisión de CO2 0.897 kg; Código LER 17 02 03; Masa del elemento 0.66 kg; Volumen 0.0011 m3
Residuos:
- embalaje: re150101 Envases de papel y cartón; rendimiento 0.018 kg
- embalaje: re170201 Madera; rendimiento 0.052 kg
- embalaje: re170203 Plástico; rendimiento 0.003 kg
