# Sistema geotérmico intercambiador de calor aire-tierra

- Propiedad del archivo: CYPE Ingenieros S.A.
- Formato: FIEBDC-3/2016
- Programa: Generador de precios de la construcción. CYPE Ingenieros, S.A.
- Fecha: 09/11/2023
- Ámbito geográfico: Panamá
- Divisa: USD
- Costes indirectos: 3 %
- Gastos generales: 13 %
- Beneficio industrial: 6 %
- IVA: 13 %

## I Instalaciones

### IV Ventilación

#### IVV Conductos de admisión y extracción para ventilación

**IVV500** Ud Sistema geotérmico intercambiador de calor aire-tierra.
Sistema geotérmico intercambiador de calor aire-tierra para acoplar a un sistema de ventilación, formado por conducto geotérmico intercambiador de calor aire-tierra, de polietileno de alta densidad (PEAD/HDPE), de 200 mm de diámetro, de 35 m de longitud, colocado sobre lecho de arena de 10 cm de espesor, debidamente compactada y nivelada con pisón vibrante de guiado manual, relleno lateral compactando hasta los costados y posterior relleno con la misma arena hasta 10 cm por encima de la clave del conducto, toma de aire exterior, de acero galvanizado, de 300x300x800 mm, rejilla mural de aluminio, de 165x165 mm, kit de punto de inspección, para interior, con sifón de 315 mm de diámetro y 600 mm de altura y kit de control automático de admisión de aire. Incluso accesorios y piezas especiales.
Criterio de valoración económica: El precio no incluye el levantado del pavimento existente, la excavación, el relleno principal ni la reposición posterior del pavimento.
Incluye: Replanteo del recorrido del conducto. Eliminación de las tierras sueltas del fondo de la excavación. Vertido de la arena en el fondo de la zanja. Presentación de tubos, accesorios y piezas especiales. Montaje, conexionado y comprobación de su correcto funcionamiento. Ejecución del relleno envolvente.
Criterio de medición de proyecto: Número de unidades previstas, según documentación gráfica de Proyecto.
Criterio de medición de obra: Se medirá el número de unidades realmente ejecutadas según especificaciones de Proyecto.

| Código | Ud | Descripción | Rendimiento | Precio | Importe |
|---|---|---|---|---|---|
| mt01ara010 | m³ | Arena de 0 a 5 mm de diámetro, limpia. (material) | 5.2 | 18.7 | 97.240 |
| mt42sig010a | m | Conducto geotérmico intercambiador de calor aire-tierra, de polietileno de alta densidad (PEAD/HDPE), de 200 mm de diámetro, de doble pared, la exterior corrugada y la interior lisa, rigidez anular nominal 8 kN/m², suministrado en rollos de 35 m de longitud. (material) | 35 | 61.03 | 2136.050 |
| mt42sig020a | Ud | Toma de aire exterior, de acero galvanizado, de 300x300x800 mm, con conexión para conducto de 200 mm de diámetro, filtro tipo G4, rejilla y sombrero con bisagras para acceder al filtro. (material) | 1 | 725.14 | 725.140 |
| mt42sig030a | Ud | Rejilla mural de aluminio, de 165x165 mm, con manguito telescópico de 125 mm de diámetro. (material) | 1 | 45.32 | 45.320 |
| mt42sig040a | Ud | Kit de punto de inspección, para interior, con sifón de 315 mm de diámetro y 600 mm de altura, con tapa estanca, junta, anillo de fijación, abrazaderas y manguito pasamuros. (material) | 1 | 400.67 | 400.670 |
| mt42sig050a | Ud | Kit de control automático de admisión de aire, formado por un registro motorizado (regulador de caudal de aire) y dos termostatos instalados en el exterior para el control del registro. (material) | 1 | 712.01 | 712.010 |
| mo008 | h | Plomero. (mano de obra) | 7.846 | 17.61 | 138.168 |
| mo107 | h | Principiante de plomería. (mano de obra) | 3.923 | 10.96 | 42.996 |
| mo011 | h | Montador. (mano de obra) | 2.242 | 17.61 | 39.482 |
| mo080 | h | Principiante de montador. (mano de obra) | 1.121 | 10.99 | 12.320 |
| % | % | Herramientas | 2 % | 4349.396 | 86.988 |
|  |  | Costes directos |  |  | 4436.384 |

Residuos:
- colocación: mt01ara010 Arena de 0 a 5 mm de diámetro, limpia; factor de residuo 0.003

## Recursos

**mt01ara010** m³ Arena de 0 a 5 mm de diámetro, limpia
Datos técnicos: Coste energético 146.250 MJ; Emisión de CO2 7.800 kg; Código LER 01 04 09; Masa del elemento 1950 kg; Volumen 1.21875 m3
