# Puerta proyectable para estacionamiento privado, de acero galvanizado

- Propiedad del archivo: CYPE Ingenieros S.A.
- Formato: FIEBDC-3/2016
- Programa: Generador de precios de la construcción. CYPE Ingenieros, S.A.
- Fecha: 03/04/2024
- Ámbito geográfico: Panamá
- Divisa: USD
- Costes indirectos: 3 %
- Gastos generales: 13 %
- Beneficio industrial: 6 %
- IVA: 13 %

## L Puertas, ventanas, closets, cerrajería, vidrios y protecciones solares

### LG Puertas de estacionamiento privado

#### LGA De acero

**LGA010** Ud Puerta proyectable para estacionamiento privado, de acero galvanizado.
Puerta proyectable de una hoja para estacionamiento privado, formada por lámina plegada de acero galvanizado de textura acanalada, 300x250 cm, con bastidor de perfiles de acero laminado en frío, soldados entre sí y garras para recibido a obra, con apertura manual.
Incluye: Colocación y montaje del poste de fijación. Instalación de la puerta de estacionamiento privado. Montaje del sistema de apertura. Montaje del sistema de accionamiento. Repaso y engrase de mecanismos.
Criterio de medición de proyecto: Número de unidades previstas, según documentación gráfica de Proyecto.
Criterio de medición de obra: Se medirá el número de unidades realmente ejecutadas según especificaciones de Proyecto.

| Código | Ud | Descripción | Rendimiento | Precio | Importe |
|---|---|---|---|---|---|
| mt26pga010ai | Ud | Puerta proyectable de una hoja para estacionamiento privado, formada por lámina plegada de acero galvanizado de textura acanalada, 300x250 cm, con bastidor de perfiles de acero laminado en frío, soldados entre sí y garras para recibido a obra, poste de acero cincado para agarre o fijación a obra, juego de herrajes de colgar con pasadores de fijación superior e inferior para la hoja, cerradura y tirador a dos caras. (material) | 1 | 1690.99 | 1690.990 |
| mo020 | h | Albañil especializado en mampostería. (mano de obra) | 0.413 | 17.17 | 7.091 |
| mo113 | h | Peón de albañilería. (mano de obra) | 0.413 | 10.59 | 4.374 |
| mo018 | h | Cerrajero. (mano de obra) | 0.963 | 17.39 | 16.747 |
| mo059 | h | Principiante de cerrajero. (mano de obra) | 0.963 | 11.03 | 10.622 |
| % | % | Herramientas | 2 % | 1729.824 | 34.596 |
|  |  | Costes directos |  |  | 1764.420 |

## Recursos

**mt26pga010ai** Ud Puerta proyectable de una hoja para estacionamiento privado
Datos técnicos: Coste energético 34.764 MJ; Emisión de CO2 1.656 kg
Residuos:
- embalaje: re170203 Plástico. (componente de residuo); rendimiento 0.229 kg; Código LER 17 02 03; Masa del elemento 1 kg; Volumen 0.001667 m3
- embalaje: re170604 Materiales de aislamiento distintos de los especificados en los códigos 17 06 01 y 17 06 03. (componente de residuo); rendimiento 0.238 kg; Código LER 17 06 04; Masa del elemento 1 kg; Volumen 0.001667 m3
