# Puerta corrediza suspendida de una hoja para estacionamiento privado

- Propiedad del archivo: CYPE INGENIEROS, S.A.
- Formato: FIEBDC-3/2002
- Ámbito geográfico: Panamá
- Divisa: USD
- Costes indirectos: 3.00 %
- Gastos generales: 13.00 %
- Beneficio industrial: 6.00 %
- IVA: 13.00 %

**LGA020** Ud Puerta corrediza suspendida de una hoja para estacionamiento privado, formada por lámina plegada de acero galvanizado de textura acanalada, 400x250 cm, con acabado plastificado con PVC (imitación madera), apertura manual.
Puerta corrediza suspendida de una hoja para estacionamiento privado, formada por lámina plegada de acero galvanizado de textura acanalada, 400x250 cm, con acabado plastificado con PVC (imitación madera). Apertura manual. Incluso sistema de desplazamiento colgado, con guía inferior, topes, cubreguía, tiradores, pasadores, cerradura de contacto, elementos de fijación a obra y demás accesorios necesarios. Elaborada en taller, ajuste y fijación en obra. Totalmente montada y probada por la empresa instaladora.
Incluye: Colocación y fijación de los perfiles guía. Instalación de la puerta de estacionamiento privado. Montaje del sistema de apertura. Montaje del sistema de accionamiento. Repaso y engrase de mecanismos y guías.
Criterio de medición de proyecto: Número de unidades previstas, según documentación gráfica de Proyecto.
Criterio de medición de obra: Se medirá el número de unidades realmente ejecutadas según especificaciones de Proyecto.

| Código | Ud | Descripción | Rendimiento | Precio | Importe |
|---|---|---|---|---|---|
| mt26pgc010x | Ud | Puerta corrediza suspendida de una hoja para estacionamiento privado, formada por lámina plegada de acero galvanizado de textura acanalada, 400x250 cm, con acabado plastificado con PVC (imitación madera), incluso accesorios. (material) | 1.000 | 3098.71 | 3098.71 |
| mo020 | h | Albañil especializado en mampostería. (mano de obra) | 0.617 | 12.93 | 7.98 |
| mo113 | h | Peón de albañilería. (mano de obra) | 0.617 | 7.91 | 4.88 |
| mo018 | h | Cerrajero. (mano de obra) | 1.440 | 13.12 | 18.89 |
| mo059 | h | Principiante de cerrajero. (mano de obra) | 1.440 | 8.27 | 11.91 |
| % | % | Herramientas | 2 % | 3142.37 | 62.85 |
|  |  | Costes directos |  |  | 3205.22 |
