# Puerta basculante para estacionamiento privado, de acero galvanizado

- Propiedad del archivo: CYPE Ingenieros S.A.
- Formato: FIEBDC-3/2016
- Programa: Generador de precios de la construcción. CYPE Ingenieros, S.A.
- Fecha: 03/04/2024
- Ámbito geográfico: Panamá
- Divisa: USD
- Costes indirectos: 3 %
- Gastos generales: 13 %
- Beneficio industrial: 6 %
- IVA: 13 %

## L Puertas, ventanas, closets, cerrajería, vidrios y protecciones solares

### LG Puertas de estacionamiento privado

#### LGA De acero

**LGA030** Ud Puerta basculante para estacionamiento privado, de acero galvanizado.
Puerta basculante para estacionamiento privado, pre-leva de compensación por contrapesos, formada por lámina plegada de acero galvanizado, de textura acanalada, 300x250 cm, con apertura manual.
Incluye: Colocación y fijación del marco. Instalación de la puerta de estacionamiento privado. Montaje de los tirantes de sujeción. Montaje del sistema de apertura. Montaje del sistema de accionamiento. Repaso y engrase de mecanismos.
Criterio de medición de proyecto: Número de unidades previstas, según documentación gráfica de Proyecto.
Criterio de medición de obra: Se medirá el número de unidades realmente ejecutadas según especificaciones de Proyecto.

| Código | Ud | Descripción | Rendimiento | Precio | Importe |
|---|---|---|---|---|---|
| mt26pgb030af | Ud | Puerta basculante para estacionamiento privado, pre-leva de compensación por contrapesos, formada por lámina plegada de acero galvanizado, de textura acanalada, 300x250 cm, juego de herrajes, tirantes de sujeción, cerradura y tirador a dos caras. (material) | 1 | 2750.67 | 2750.670 |
| mo020 | h | Albañil especializado en mampostería. (mano de obra) | 0.688 | 17.17 | 11.813 |
| mo113 | h | Peón de albañilería. (mano de obra) | 0.688 | 10.59 | 7.286 |
| mo018 | h | Cerrajero. (mano de obra) | 1.605 | 17.39 | 27.911 |
| mo059 | h | Principiante de cerrajero. (mano de obra) | 1.605 | 11.03 | 17.703 |
| % | % | Herramientas | 2 % | 2815.383 | 56.308 |
|  |  | Costes directos |  |  | 2871.691 |

## Recursos

**mt26pgb030af** Ud Puerta basculante para estacionamiento privado
Datos técnicos: Coste energético 36.260 MJ; Emisión de CO2 1.727 kg
Residuos:
- embalaje: re170203 Plástico. (componente de residuo); rendimiento 0.239 kg; Código LER 17 02 03; Masa del elemento 1 kg; Volumen 0.001667 m3
- embalaje: re170604 Materiales de aislamiento distintos de los especificados en los códigos 17 06 01 y 17 06 03. (componente de residuo); rendimiento 0.248 kg; Código LER 17 06 04; Masa del elemento 1 kg; Volumen 0.001667 m3
