# Aislamiento térmico de frentes de losa y columnas en fachada, con poliestireno expandido

- Propiedad del archivo: CYPE Ingenieros S.A.
- Formato: FIEBDC-3/2016
- Programa: Generador de precios de la construcción. CYPE Ingenieros, S.A.
- Fecha: 03/04/2024
- Ámbito geográfico: Panamá
- Divisa: USD
- Costes indirectos: 3 %
- Gastos generales: 13 %
- Beneficio industrial: 6 %
- IVA: 13 %

## N Aislamientos e impermeabilizaciones

### NA Aislamientos térmicos

#### NAJ Puentes térmicos

**NAJ011** m² Aislamiento térmico de frentes de losa y columnas en fachada, con poliestireno expandido.
Aislamiento térmico de frentes de losa y columnas embebidas en el espesor de la fachada, formado por panel rígido de poliestireno expandido, de superficie lisa y mecanizado lateral recto, de 10 mm de espesor y 30 mm de anchura, resistencia térmica 0,65 m²K/W, conductividad térmica 0,032 W/(mK), colocado a tope y clavado con puntas metálicas a la cimbra de la estructura antes de hormigonar.
Incluye: Replanteo y corte del aislante. Fijación del aislante.
Criterio de medición de proyecto: Superficie medida según documentación gráfica de Proyecto.
Criterio de medición de obra: Se medirá la superficie realmente ejecutada según especificaciones de Proyecto.

| Código | Ud | Descripción | Rendimiento | Precio | Importe |
|---|---|---|---|---|---|
| mt16pel030a | m² | Panel rígido de poliestireno expandido, de superficie lisa y mecanizado lateral recto, de 10 mm de espesor y 300 mm de anchura, resistencia térmica 0,65 m²K/W, conductividad térmica 0,032 W/(mK), Euroclase E de reacción al fuego, con código de designación EPS-EN 13163-L3-W3-T2-S5-P10-BS100-DS(N)2-CS(10)60. (material) | 1.05 | 2.3 | 2.415 |
| mt08var070 | kg | Puntas metálicas de cabeza ancha. (material) | 0.15 | 10.55 | 1.583 |
| mo054 | h | Montador de aislamientos. (mano de obra) | 0.153 | 17.64 | 2.699 |
| mo101 | h | Principiante de montador de aislamientos. (mano de obra) | 0.153 | 11.01 | 1.685 |
| % | % | Herramientas | 2 % | 8.382 | 0.168 |
|  |  | Costes directos |  |  | 8.550 |

Residuos:
- colocación: mt16pel030a; factor de residuo 0.048
- colocación: mt08var070 Puntas metálicas de cabeza ancha; factor de residuo 0.0045

## Recursos

**mt16pel030a** m² Panel rígido de poliestireno expandido
Datos técnicos: Coste energético 16.107 MJ; Emisión de CO2 0.586 kg; Código LER 17 06 04; Masa del elemento 0.15 kg; Volumen 0.00025 m3
Residuos:
- embalaje: re170203 Plástico. (componente de residuo); rendimiento 0.024 kg; Código LER 17 02 03; Masa del elemento 1 kg; Volumen 0.001667 m3

**mt08var070** kg Puntas metálicas de cabeza ancha
Datos técnicos: Coste energético 9.830 MJ; Emisión de CO2 0.510 kg; Código LER 17 04 05; Masa del elemento 1 kg; Volumen 0.000476 m3
