# Drenaje de suelos con lámina drenante de estructura nodular de polietileno

- Propiedad del archivo: CYPE INGENIEROS, S.A.
- Formato: FIEBDC-3/2002
- Ámbito geográfico: Panamá
- Divisa: USD
- Costes indirectos: 3.00 %
- Gastos generales: 13.00 %
- Beneficio industrial: 6.00 %
- IVA: 13.00 %

**NDR010** m² Drenaje de suelos con lámina drenante de estructura nodular de polietileno, Schlüter-TROBA-PLUS 8G "SCHLÜTER-SYSTEMS", con nódulos de 8 mm de altura, preparado para recibir directamente el revestimiento (no incluido en este precio).
Formación de drenaje de suelos mediante lámina drenante de estructura nodular de polietileno, Schlüter-TROBA-PLUS 8G "SCHLÜTER-SYSTEMS", con nódulos de 8 mm de altura, revestida de mallas en su cara superior, preparado para recibir directamente el revestimiento (no incluido en este precio). Incluso parte proporcional de corte y preparación de las láminas drenantes.
Incluye: Corte y preparación de las láminas drenantes. Colocación de las láminas drenantes.
Criterio de medición de proyecto: Superficie medida según documentación gráfica de Proyecto.
Criterio de medición de obra: Se medirá la superficie realmente ejecutada según especificaciones de Proyecto.

| Código | Ud | Descripción | Rendimiento | Precio | Importe |
|---|---|---|---|---|---|
| mt15res350a | m² | Lámina drenante de estructura nodular de polietileno, Schlüter-TROBA-PLUS 8G "SCHLÜTER-SYSTEMS", con nódulos de 8 mm de altura, revestida de mallas en su cara superior, suministrada en rollos de 12,5 m de longitud. (material) | 1.050 | 26.42 | 27.74 |
| mo029 | h | Aplicador de láminas impermeabilizantes. (mano de obra) | 0.021 | 9.65 | 0.20 |
| mo067 | h | Principiante de aplicador de láminas impermeabilizantes. (mano de obra) | 0.021 | 6.10 | 0.13 |
| % | % | Herramientas | 2 % | 28.07 | 0.56 |
|  |  | Costes directos |  |  | 28.63 |
