# Desolidarización bajo pavimento cerámico o de piedra natural, con láminas de elastómero de celdas cerradas

- Propiedad del archivo: CYPE Ingenieros S.A.
- Formato: FIEBDC-3/2016
- Programa: Generador de precios de la construcción. CYPE Ingenieros, S.A.
- Fecha: 26/10/2024
- Ámbito geográfico: Panamá
- Divisa: USD
- Costes indirectos: 3 %
- Gastos generales: 13 %
- Beneficio industrial: 6 %
- IVA: 13 %

## N Aislamientos e impermeabilizaciones

### NS Desolidarizaciones

#### NSN Suelos

**NSN010** m² Desolidarización bajo pavimento cerámico o de piedra natural, con láminas de elastómero de celdas cerradas.
Desolidarización bajo pavimento cerámico o de piedra natural, con lámina desolidarizante de elastómero de celdas cerradas, de 1,51 mm de espesor, con ambas caras revestidas de fibras de polipropileno, fijada al soporte con adhesivo cementoso mejorado, C2 TE S1, deformable, con deslizamiento reducido y tiempo abierto ampliado, color gris, extendido con llana dentada.
Incluye: Corte y preparación de la lámina desolidarizante. Extendido del adhesivo cementoso sobre la superficie soporte. Colocación de la lámina desolidarizante.
Criterio de medición de proyecto: Superficie medida según documentación gráfica de Proyecto.
Criterio de medición de obra: Se medirá la superficie realmente ejecutada según especificaciones de Proyecto.

| Código | Ud | Descripción | Rendimiento | Precio | Importe |
|---|---|---|---|---|---|
| mt09mcm060a | kg | Adhesivo cementoso mejorado, C2 TE S1, deformable, con deslizamiento reducido y tiempo abierto ampliado, color gris, a base de cemento, agregados de granulometría fina, resinas sintéticas y aditivos especiales, con propiedades tixotrópicas y de endurecimiento sin retracción. (material) | 2 | 1.01 | 2.020 |
| mt15rev185a | m² | Lámina desolidarizante de elastómero de celdas cerradas, de 1,51 mm de espesor, con ambas caras revestidas de fibras de polipropileno. (material) | 1.05 | 17.06 | 17.913 |
| mo029 | h | Aplicador de láminas impermeabilizantes. (mano de obra) | 0.102 | 17.84 | 1.820 |
| mo067 | h | Principiante de aplicador de láminas impermeabilizantes. (mano de obra) | 0.102 | 11.44 | 1.167 |
| % | % | Herramientas | 2 % | 22.920 | 0.458 |
|  |  | Costes directos |  |  | 23.378 |

Residuos:
- colocación: mt09mcm060a; factor de residuo 0.07

## Recursos

**mt09mcm060a** kg Adhesivo cementoso mejorado
Datos técnicos: Coste energético 3.871 MJ; Emisión de CO2 0.344 kg; Código LER 17 09 04; Masa del elemento 1 kg; Volumen 0.000667 m3
Residuos:
- embalaje: re170203 Plástico. (componente de residuo); rendimiento 0.003 kg; Código LER 17 02 03; Masa del elemento 1 kg; Volumen 0.001667 m3
