# Encuentro de techo plano transitable

- Propiedad del archivo: CYPE INGENIEROS, S.A.
- Formato: FIEBDC-3/2002
- Ámbito geográfico: Panamá
- Divisa: USD
- Costes indirectos: 3.00 %
- Gastos generales: 13.00 %
- Beneficio industrial: 6.00 %
- IVA: 13.00 %

**QAF032** Ud Encuentro de techo plano transitable, no ventilado, con piso fijo, tipo invertida, con parrilla de PVC, de salida vertical, de 80 mm de diámetro, rejilla plana, fijado con soldadura termoplástica a la lámina impermeabilizante de PVC.
Encuentro de techo plano transitable, no ventilado, con piso fijo, tipo invertida, con parrilla de PVC, de salida vertical, de 80 mm de diámetro, rejilla plana, fijado con soldadura termoplástica a la lámina impermeabilizante de PVC.
Incluye: Ejecución de rebaje del soporte alrededor de la parrilla. Limpieza y preparación de la superficie. Colocación de la pieza de refuerzo. Colocación de la parrilla.
Criterio de medición de proyecto: Número de unidades previstas, según documentación gráfica de Proyecto.
Criterio de medición de obra: Se medirá el número de unidades realmente ejecutadas según especificaciones de Proyecto.
Criterio de valoración económica: El precio no incluye la lámina impermeabilizante de PVC.

| Código | Ud | Descripción | Rendimiento | Precio | Importe |
|---|---|---|---|---|---|
| mt15dan100s | Ud | Parrilla de PVC, de salida vertical, de 80 mm de diámetro, rejilla plana. (material) | 1.000 | 16.21 | 16.21 |
| mo029 | h | Aplicador de láminas impermeabilizantes. (mano de obra) | 0.103 | 12.93 | 1.33 |
| mo067 | h | Principiante de aplicador de láminas impermeabilizantes. (mano de obra) | 0.103 | 8.24 | 0.85 |
| mo008 | h | Plomero. (mano de obra) | 0.309 | 13.32 | 4.12 |
| % | % | Herramientas | 2 % | 22.51 | 0.45 |
|  |  | Costes directos |  |  | 22.96 |
