# Cubierta inclinada de placas translúcidas de policarbonato, de perfil gran onda, fijadas mecánicamente, con una pendiente mayor del 10%

- Propiedad del archivo: CYPE INGENIEROS, S.A.
- Formato: FIEBDC-3/2002
- Ámbito geográfico: Panamá
- Costes indirectos: 3.00 %
- Gastos generales: 13.00 %
- Beneficio industrial: 6.00 %
- IVA: 13.00 %

**QTF030** m² Cubierta inclinada de placas translúcidas de policarbonato, de perfil gran onda, fijadas mecánicamente, con una pendiente mayor del 10%.
Suministro y montaje de cobertura de faldones de cubiertas inclinadas, con una pendiente mayor del 10%, con placas translúcidas de policarbonato, de perfil gran onda, formadas por resina termoplástica de policarbonato, de 1 mm de espesor, con una transmisión de luminosidad del 90%, fijadas mecánicamente a cualquier tipo de correa estructural (no incluida en este precio). Incluso parte proporcional de solapes, elementos de fijación, accesorios, juntas, remates perimetrales y otras piezas de remate para la resolución de puntos singulares.
Incluye: Replanteo de las placas por faldón. Corte, preparación y colocación de las placas. Ejecución de juntas y perímetro. Fijación mecánica de las placas. Resolución de puntos singulares con piezas de remate.
Criterio de medición de proyecto: Superficie medida en verdadera magnitud, según documentación gráfica de Proyecto.
Criterio de medición de obra: Se medirá, en verdadera magnitud, la superficie realmente ejecutada según especificaciones de Proyecto.

| Código | Ud | Descripción | Rendimiento | Precio | Importe |
|---|---|---|---|---|---|
| mt13lpo100cc | m² | Placa translúcida de policarbonato, de perfil gran onda, formada por resina termoplástica de policarbonato, de 1 mm de espesor, con una transmisión de luminosidad del 90%. (material) | 1.200 | 13.84 | 16.61 |
| mt13lpo040a | m | Pieza de cumbrera, color negro, para cubiertas de placas. (material) | 0.100 | 8.26 | 0.83 |
| mt13lpo020a | m | Pieza de remate perimetral para cubiertas de placas. (material) | 0.100 | 6.92 | 0.69 |
| mt13lpo070a | Ud | Aireador de 86x47 cm, para cubiertas de placas. (material) | 0.020 | 106.81 | 2.14 |
| mt13blw120 | Ud | Tornillo autotaladrante para fijación de placas. (material) | 2.000 | 0.59 | 1.18 |
| mo051 | h | Montador de fachadas y techos de paneles metálicos. (mano de obra) | 0.094 | 7.52 | 0.71 |
| mo098 | h | Principiante de montador de fachadas y techos de paneles metálicos. (mano de obra) | 0.094 | 4.59 | 0.43 |
| % | % | Herramientas | 2 % | 22.59 | 0.45 |
|  |  | Costes directos |  |  | 23.04 |
