# Revestimiento de paramentos exteriores con repello a buena vista de mortero de cal

- Propiedad del archivo: CYPE INGENIEROS, S.A.
- Formato: FIEBDC-3/2002
- Ámbito geográfico: Panamá
- Divisa: USD
- Costes indirectos: 3.00 %
- Gastos generales: 13.00 %
- Beneficio industrial: 6.00 %
- IVA: 13.00 %

**RBB010** m² Revestimiento de paramentos exteriores con repello a buena vista de mortero de cal, resistencia a compresión de 1,5 a 5 N/mm², de color gris, para la realización de la capa base en revestimientos continuos bicapa, acabado rugoso, espesor 15 mm, aplicado manualmente, armado y reforzado con malla antiálcalis en los cambios de material y en los frentes de la losa.
Formación en fachadas, de capa base de 15 mm de espesor, para revestimientos continuos bicapa, con repello a buena vista de mortero de cal, resistencia a compresión de 1,5 a 5 N/mm², de color gris, compuesto por cal aérea, aglomerantes hidráulicos, agregados seleccionados y aditivos, acabado rugoso, impermeable al agua de lluvia. Aplicado manualmente sobre una superficie de ladrillo cerámico, ladrillo o bloque de concreto o bloque de termoarcilla. Incluso parte proporcional de preparación de la superficie soporte, colocación de malla de fibra de vidrio, antiálcalis, de 10x10 mm de luz de malla, de 750 a 900 micras de espesor y de 200 a 250 g/m² de masa superficial, con 25 kp/cm² de resistencia a tracción para refuerzo de encuentros entre materiales diferentes y en los frentes de la losa, en un 20% de la superficie del paramento, formación de juntas, rincones, maestras, aristas, mochetas, jambas y dinteles y remates en los encuentros con paramentos, revestimientos u otros elementos recibidos en su superficie.
Incluye: Preparación de la superficie soporte. Despiece de paños de trabajo. Preparación del mortero. Aplicación del mortero. Realización de juntas y puntos singulares. Acabado superficial. Curado del mortero.
Criterio de medición de proyecto: Superficie medida según documentación gráfica de Proyecto, sin deducir huecos menores de 4 m² y deduciendo, en los huecos de superficie mayor de 4 m², el exceso sobre 4 m².
Criterio de medición de obra: Se medirá la superficie realmente ejecutada según especificaciones de Proyecto, deduciendo, en los huecos de superficie mayor de 4 m², el exceso sobre 4 m².

| Código | Ud | Descripción | Rendimiento | Precio | Importe |
|---|---|---|---|---|---|
| mt28mim010a | kg | Mortero de cal, resistencia a compresión de 1,5 a 5 N/mm², de color gris, compuesto por cal aérea, aglomerantes hidráulicos, agregados seleccionados y aditivos. (material) | 20.250 | 0.42 | 8.51 |
| mt28mon040a | m² | Malla de fibra de vidrio, antiálcalis, de 10x10 mm de luz de malla, de 750 a 900 micras de espesor y de 200 a 250 g/m² de masa superficial, con 25 kp/cm² de resistencia a tracción, para armar morteros. (material) | 0.210 | 3.32 | 0.70 |
| mo039 | h | Revocador. (mano de obra) | 0.328 | 8.23 | 2.70 |
| mo111 | h | Principiante de revocador. (mano de obra) | 0.185 | 5.20 | 0.96 |
| % | % | Herramientas | 2 % | 12.87 | 0.26 |
|  |  | Costes directos |  |  | 13.13 |
