# Revestimiento térmico y acústico con mortero ligero de cal y granulados de corcho, sobre paramento interior

- Propiedad del archivo: CYPE Ingenieros S.A.
- Formato: FIEBDC-3/2016
- Programa: Generador de precios de la construcción. CYPE Ingenieros, S.A.
- Fecha: 27/05/2024
- Ámbito geográfico: Panamá
- Divisa: USD
- Costes indirectos: 3 %
- Gastos generales: 13 %
- Beneficio industrial: 6 %
- IVA: 13 %

## R Revestimientos

### RK Pinturas, morteros y revestimientos para aislamiento térmico y acústico

#### RKG Morteros de cal y granulados de corcho

**RKG010** m² Revestimiento térmico y acústico con mortero ligero de cal y granulados de corcho, sobre paramento interior.
Revestimiento térmico y acústico con mortero ligero, resistencia a compresión de 1,5 a 5 N/mm², color gris, compuesto por cal hidráulica natural, con resistencia a compresión de 3,5 a 10 N/mm², granulados de corcho de granulometría comprendida entre 0 y 3 mm, humo de sílice, perlita y piedra pómez, armado y reforzado con malla de fibra de vidrio, aplicado en capas sucesivas, de 20 mm de espesor total, a buena vista, aplicado manualmente, sobre paramento interior de mampostería cerámica, vertical, de hasta 3 m de altura. Incluso guardavivos de aluminio para la formación de aristas.
Criterio de valoración económica: El precio incluye la protección de los elementos del entorno que puedan verse afectados durante los trabajos y la resolución de puntos singulares.
Incluye: Preparación de la superficie soporte. Despiece de paños de trabajo. Preparación del mortero. Aplicación del mortero. Realización de juntas y puntos singulares. Curado del mortero.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt28mds010b | kg | Mortero ligero, resistencia a compresión de 1,5 a 5 N/mm², para uso en interiores o en exteriores, color gris, compuesto por cal hidráulica natural, con resistencia a compresión de 3,5 a 10 N/mm², granulados de corcho de granulometría comprendida entre 0 y 3 mm, humo de sílice, perlita y piedra pómez; conductividad térmica 0,037 W/(mK), Euroclase A1 de reacción al fuego, densidad 250 kg/m³. (material) | 5.2 | 5.94 | 30.888 |
| mt08aaa010a | m³ | Agua. (material) | 0.001 | 2 | 0.002 |
| mt28mds001b | m² | Malla de fibra de vidrio, de 10x20 mm de luz de malla, de 140 g/m² de masa superficial, 0,68 mm de espesor y de 1x50 m, para armar morteros. (material) | 1.05 | 3.55 | 3.728 |
| mt28mon030 | m | Junquillo de PVC. (material) | 0.75 | 0.48 | 0.360 |
| mt28vye040a | m | Guardavivos de aluminio, de 5 mm de espesor y 25 mm de desarrollo, para la protección de aristas. (material) | 0.2 | 2.8 | 0.560 |
| mo039 | h | Revocador. (mano de obra) | 0.433 | 17.17 | 7.435 |
| mo111 | h | Principiante de revocador. (mano de obra) | 0.262 | 10.94 | 2.866 |
| % | % | Herramientas | 2 % | 45.839 | 0.917 |
|  |  | Costes directos |  |  | 46.756 |

Residuos:
- colocación: mt28mds010b; factor de residuo 0.0066
- colocación: mt28mds001b; factor de residuo 0.055
- colocación: mt28mon030 Junquillo de PVC; factor de residuo 0.08

## Recursos

**mt28mds010b** kg Mortero ligero, resistencia a compresión de 1,5 a 5 N/mm²
Datos técnicos: Coste energético 19.848 MJ; Emisión de CO2 0.912 kg; Código LER 17 01 01; Masa del elemento 1 kg; Volumen 0.000667 m3
Residuos:
- embalaje: re150101 Envases de papel y cartón. (componente de residuo); rendimiento 0.014 kg; Código LER 15 01 01; Masa del elemento 1 kg; Volumen 0.001333 m3

**mt08aaa010a** m³ Agua
Datos técnicos: Coste energético 60.000 MJ; Emisión de CO2 30.000 kg

**mt28mds001b** m² Malla de fibra de vidrio
Datos técnicos: Coste energético 12.107 MJ; Emisión de CO2 0.596 kg; Código LER 17 02 03; Masa del elemento 0.14 kg; Volumen 0.000233 m3
Residuos:
- embalaje: re170203 Plástico. (componente de residuo); rendimiento 0.024 kg; Código LER 17 02 03; Masa del elemento 1 kg; Volumen 0.001667 m3

**mt28mon030** m Junquillo de PVC
Datos técnicos: Coste energético 8.631 MJ; Emisión de CO2 0.272 kg; Código LER 17 02 03; Masa del elemento 0.07 kg; Volumen 0.000117 m3
Residuos:
- embalaje: re170201 Madera. (componente de residuo); rendimiento 0.04 kg; Código LER 17 02 01; Masa del elemento 1 kg; Volumen 0.000909 m3
- embalaje: re170203 Plástico; rendimiento 0.001 kg
