# Aplicación manual de dos manos de pintura plástica color azul

- Propiedad del archivo: CYPE INGENIEROS, S.A.
- Formato: FIEBDC-3/2002
- Ámbito geográfico: Panamá
- Divisa: USD
- Costes indirectos: 3.00 %
- Gastos generales: 13.00 %
- Beneficio industrial: 6.00 %
- IVA: 13.00 %

**ROO040** Ud Aplicación manual de dos manos de pintura plástica color azul, acabado satinado, textura lisa, diluidas con un 10 a 15% de agua; para marcado de flechas e inscripciones en estacionamientos privados, con una plantilla de hasta 20x20 cm.
Aplicación manual de dos manos de pintura plástica color azul, acabado satinado, textura lisa, diluidas con un 10 a 15% de agua; para marcado de flechas e inscripciones en estacionamientos privados, con una plantilla de hasta 20x20 cm.
Incluye: Preparación de la superficie. Ejecución del marcado.
Criterio de medición de proyecto: Número de unidades previstas, según documentación gráfica de Proyecto.
Criterio de medición de obra: Se medirá el número de unidades realmente ejecutadas según especificaciones de Proyecto.

| Código | Ud | Descripción | Rendimiento | Precio | Importe |
|---|---|---|---|---|---|
| mt27mvp010g | l | Pintura plástica para exterior, a base de resinas acrílicas, color azul, acabado satinado, textura lisa (material) | 0.137 | 15.92 | 2.18 |
| mo038 | h | Pintor. (mano de obra) | 0.082 | 12.93 | 1.06 |
| mo076 | h | Principiante de pintor. (mano de obra) | 0.082 | 8.24 | 0.68 |
| % | % | Herramientas | 2 % | 3.92 | 0.08 |
|  |  | Costes directos |  |  | 4.00 |
