# Alfombrilla textil

- Propiedad del archivo: CYPE Ingenieros S.A.
- Formato: FIEBDC-3/2016
- Programa: Generador de precios de la construcción. CYPE Ingenieros, S.A.
- Fecha: 26/10/2024
- Ámbito geográfico: Panamá
- Divisa: USD
- Costes indirectos: 3 %
- Gastos generales: 13 %
- Beneficio industrial: 6 %
- IVA: 13 %

## R Revestimientos

### RS Pisos

#### RSF Alfombras y alfombrillas

**RSF013** m² Alfombrilla textil.
Alfombrilla de rizos de vinilo entrelazados, color negro, espesor total 14 mm, uso interior y exterior, enrollable, instalado en cajeado de piso formado por foso de 14 mm de profundidad (no incluido en este precio). Incluso preparación de la superficie soporte.
Incluye: Preparación de la superficie soporte. Colocación de la alfombrilla.
Criterio de medición de proyecto: Superficie medida según documentación gráfica de Proyecto.
Criterio de medición de obra: Se medirá la superficie realmente ejecutada según especificaciones de Proyecto.

| Código | Ud | Descripción | Rendimiento | Precio | Importe |
|---|---|---|---|---|---|
| mt18fet010d | m² | Alfombrilla de rizos de vinilo entrelazados, color negro, espesor total 14 mm, uso interior y exterior, enrollable, para instalar en cajeado de piso formado por foso de 14 mm de profundidad. (material) | 1 | 53.01 | 53.010 |
| mo027 | h | Instalador de alfombras y revestimientos flexibles. (mano de obra) | 0.031 | 17.84 | 0.553 |
| mo065 | h | Principiante de instalador de alfombras y revestimientos textiles. (mano de obra) | 0.031 | 11.44 | 0.355 |
| % | % | Herramientas | 2 % | 53.918 | 1.078 |
|  |  | Costes directos |  |  | 54.996 |
