# Sistema "BUTECH" de solado de baldosas cerámicas

- Propiedad del archivo: CYPE Ingenieros S.A.
- Formato: FIEBDC-3/2016
- Programa: Generador de precios de la construcción. CYPE Ingenieros, S.A.
- Fecha: 27/10/2022
- Ámbito geográfico: Panamá
- Divisa: USD
- Costes indirectos: 3 %
- Gastos generales: 13 %
- Beneficio industrial: 6 %
- IVA: 13 %

## R Revestimientos

### RS Pisos

#### RSG De cerámica

**RSG015** m² Sistema "BUTECH" de solado de baldosas cerámicas.
Suministro y ejecución de piso mediante el método de colocación en capa fina, de baldosas cerámicas de gres esmaltado, de 25x25 cm, 8 €/m², capacidad de absorción de agua 3%<=E<6%, con resistencia al deslizamiento muy baja; extendidas según el sistema AIN de "BUTECH", sobre capa de ligante hidráulico de endurecimiento rápido Fast-cem, "BUTECH", de 3 cm de espesor, realizada sobre lámina fonoaislante multicapa Fonopac "BUTECH" de 2,5 mm de espesor, constituida por una lámina de caucho sintético EPDM de 1 kg/m² adherida a una lámina de polietileno reticulado de alta densidad de 2 mm de espesor, colocado de forma que se garantice el aislamiento acústico, recibidas con adhesivo cementoso mejorado, C2 TE, con deslizamiento reducido y tiempo abierto ampliado, Flexitec Gris n "BUTECH", y fraguadas con mortero de juntas cementoso Colorstuk 0-4 "BUTECH", tipo CG 2, color Manhattan, para juntas de hasta 4 mm. Incluso limpieza, comprobación de la superficie soporte, replanteos, cortes, sellado de juntas del aislamiento con cinta autoadhesiva, formación de juntas perimetrales continuas, de anchura no menor de 5 mm, en los límites con paredes, columnas exentos y elevaciones de nivel y, en su caso, juntas de partición y juntas estructurales existentes en el soporte, eliminación del material sobrante del rejuntado y limpieza final del piso.
Incluye: Limpieza y comprobación de la superficie soporte. Replanteo de los niveles de acabado. Colocación del aislamiento. Aplicación de la capa de nivelación. Replanteo de la disposición de las piezas y juntas de movimiento. Aplicación del adhesivo. Colocación de las baldosas a punta de palaustre. Formación de juntas de partición, perimetrales y estructurales. Rejuntado. Eliminación y limpieza del material sobrante. Limpieza final del piso.
Criterio de medición de proyecto: Superficie útil, medida según documentación gráfica de Proyecto. No se ha incrementado la medición por roturas y recortes, ya que en la descomposición se ha considerado un 5% más de piezas.
Criterio de medición de obra: Se medirá la superficie realmente ejecutada según especificaciones de Proyecto.

| Código | Ud | Descripción | Rendimiento | Precio | Importe |
|---|---|---|---|---|---|
| mt16sab010a | m² | Lámina fonoaislante multicapa Fonopac "BUTECH" de 2,5 mm de espesor, constituida por una lámina de caucho sintético EPDM de 1 kg/m² adherida a una lámina de polietileno reticulado de alta densidad de 2 mm de espesor. (material) | 1.05 | 7 | 7.350 |
| mt16sab020 | m | Cinta autoadhesiva para sellado de solapes en láminas de aislamiento acústico Cintex de "BUTECH". (material) | 2 | 0.55 | 1.100 |
| mt09mrb010a | kg | Ligante hidráulico de endurecimiento rápido Fast-cem, "BUTECH", utilizado en losas sobre relleno de 3 a 8 cm de espesor para amasar junto con agregados de granulometría 0-8 mm. (material) | 7.5 | 0.77 | 5.775 |
| mt01arp040a | m³ | Arena caliza seleccionada de machaqueo, color, de 0 a 5 mm de diámetro. (material) | 0.032 | 30.41 | 0.973 |
| mt09mcb010c | kg | Adhesivo cementoso mejorado, C2 TE, con deslizamiento reducido y tiempo abierto ampliado, Flexitec Gris n "BUTECH", para la colocación en capa fina de piso de cerámica, a base de cementos de alta resistencia y aditivos específicos, con propiedades tixotrópicas. (material) | 4 | 1.96 | 7.840 |
| mt18bde020bf800 | m² | Baldosa cerámica de gres esmaltado, 25x25 cm, $ 8,00/m², capacidad de absorción de agua 3%<=E<6%. (material) | 1.05 | 8.72 | 9.156 |
| mt09mcb020a | kg | Mortero de juntas cementoso Colorstuk 0-4 "BUTECH", tipo CG2, color Manhattan, para juntas de hasta 4 mm, a base de cementos de alta resistencia, agregados seleccionados, pigmentos y aditivos específicos, para todo tipo de piezas cerámicas y piedras naturales. (material) | 0.061 | 3.89 | 0.237 |
| mt09mcb030a | kg | Aditivo de látex Cl-stuk, "BUTECH", para incrementar la resistencia mecánica y la flexibilidad y disminuir la absorción de agua de morteros de rejuntado. (material) | 0.35 | 1.9 | 0.665 |
| mo023 | h | Colocador de pisos. (mano de obra) | 0.408 | 14.99 | 6.116 |
| mo061 | h | Principiante de colocador de pisos. (mano de obra) | 0.204 | 9.6 | 1.958 |
| % | % | Herramientas | 2 % | 41.170 | 0.823 |
|  |  | Costes directos |  |  | 41.993 |

Residuos:
- colocación: mt16sab010a; factor de residuo 0.06
- colocación: mt01arp040a Arena caliza seleccionada de machaqueo, color, de 0 a 5 mm de diámetro; factor de residuo 0.003
- colocación: mt09mcb010c; factor de residuo 0.064981
- colocación: mt18bde020bf800 Baldosa cerámica de gres esmaltado, 25x25 cm, $ 8,00/m², capacidad de absorción de agua 3%<=E<6%; factor de residuo 0.0685579
- colocación: mt09mcb020a; factor de residuo 0.035
- colocación: mt09mcb030a; factor de residuo 0.055

## Recursos

**mt16sab010a** m² Lámina fonoaislante multicapa Fonopac "BUTECH" de 2,5 mm de espesor
Datos técnicos: Coste energético 125.798 MJ; Emisión de CO2 4.062 kg; Código LER 17 06 04; Masa del elemento 1.63 kg; Volumen 0.002717 m3
Residuos:
- embalaje: re170203 Plástico. (componente de residuo); rendimiento 0.024 kg; Código LER 17 02 03; Masa del elemento 1 kg; Volumen 0.001667 m3

**mt01arp040a** m³ Arena caliza seleccionada de machaqueo, color, de 0 a 5 mm de diámetro
Datos técnicos: Coste energético 292.500 MJ; Emisión de CO2 15.600 kg; Código LER 01 04 09; Masa del elemento 1950 kg; Volumen 1.21875 m3

**mt09mcb010c** kg Adhesivo cementoso mejorado
Datos técnicos: Coste energético 4.091 MJ; Emisión de CO2 0.394 kg; Código LER 17 09 04; Masa del elemento 1 kg; Volumen 0.000667 m3
Residuos:
- embalaje: re170203 Plástico; rendimiento 0.003 kg

**mt18bde020bf800** m² Baldosa cerámica de gres esmaltado, 25x25 cm, $ 8,00/m², capacidad de absorción de agua 3%<=E<6%
Datos técnicos: Coste energético 234.353 MJ; Emisión de CO2 11.512 kg; Código LER 17 01 03; Masa del elemento 20 kg; Volumen 0.016 m3
Residuos:
- embalaje: re150101 Envases de papel y cartón. (componente de residuo); rendimiento 0.18 kg; Código LER 15 01 01; Masa del elemento 1 kg; Volumen 0.001333 m3
- embalaje: re170201 Madera. (componente de residuo); rendimiento 0.022 kg; Código LER 17 02 01; Masa del elemento 1 kg; Volumen 0.000909 m3

**mt09mcb020a** kg Mortero de juntas cementoso Colorstuk 0-4 "BUTECH"
Datos técnicos: Coste energético 7.958 MJ; Emisión de CO2 0.580 kg; Código LER 17 09 04; Masa del elemento 1 kg; Volumen 0.000667 m3
Residuos:
- embalaje: re150101 Envases de papel y cartón; rendimiento 0.021 kg
- embalaje: re170201 Madera; rendimiento 0.006 kg
- embalaje: re170203 Plástico; rendimiento 0.009 kg

**mt09mcb030a** kg Aditivo de látex Cl-stuk
Datos técnicos: Coste energético 34.920 MJ; Emisión de CO2 1.764 kg; Código LER 17 09 04; Masa del elemento 1 kg; Volumen 0.000667 m3
Residuos:
- embalaje: re170203 Plástico; rendimiento 0.032 kg
