# Piso vinílico heterogéneo, acústico, en losetas

- Propiedad del archivo: CYPE Ingenieros S.A.
- Formato: FIEBDC-3/2016
- Programa: Generador de precios de la construcción. CYPE Ingenieros, S.A.
- Fecha: 26/10/2024
- Ámbito geográfico: Panamá
- Divisa: USD
- Costes indirectos: 3 %
- Gastos generales: 13 %
- Beneficio industrial: 6 %
- IVA: 13 %

## R Revestimientos

### RS Pisos

#### RSS De caucho, de linóleo y vinílicos

**RSS043** m² Piso vinílico heterogéneo, acústico, en losetas.
Piso vinílico heterogéneo, acústico, de 3,4 mm de espesor, con tratamiento de protección superficial a base de poliuretano, color a elegir, suministrado en losetas de 50x50 cm y revés de polietileno expandido de celdas cerradas, de alta densidad; peso total: 3270 g/m²; clasificación al uso, según ISO 10874: clase 23 para uso doméstico; clase 33 para uso comercial; clase 42 para uso industrial; reducción del ruido de impactos 19 dB, según ISO 10140; Euroclase Bfl-s1 de reacción al fuego. Colocación en obra: con adhesivo a base de copolímeros acrílicos modificados en dispersión acuosa, sobre capa fina de nivelación.
Criterio de valoración económica: El precio no incluye la capa fina de nivelación.
Incluye: Replanteo y recorte del piso. Aplicación del adhesivo. Colocación del piso. Soldado de unión y juntas entre losetas. Resolución de encuentros y puntos singulares. Eliminación y limpieza del material sobrante. Limpieza final del piso.
Criterio de medición de proyecto: Superficie útil, medida según documentación gráfica de Proyecto, deduciendo los huecos de superficie mayor de 1 m².
Criterio de medición de obra: Se medirá la superficie realmente ejecutada según especificaciones de Proyecto, deduciendo los huecos de superficie mayor de 1 m².

| Código | Ud | Descripción | Rendimiento | Precio | Importe |
|---|---|---|---|---|---|
| mt18adq020a | kg | Adhesivo a base de copolímeros acrílicos modificados en dispersión acuosa, sin disolventes, color beige, para aplicar en interiores, para el encolado de pavimentos de PVC, linóleo y alfombra. (material) | 0.375 | 5.89 | 2.209 |
| mt18dsi060a | m² | Losetas heterogéneas de PVC, de 50x50 cm, de 3,4 mm de espesor, con tratamiento de protección superficial a base de poliuretano, color a elegir y revés de polietileno expandido de celdas cerradas, de alta densidad; peso total: 3270 g/m²; clasificación al uso, según ISO 10874: clase 23 para uso doméstico; clase 33 para uso comercial; clase 42 para uso industrial; reducción del ruido de impactos 19 dB, según ISO 10140; Euroclase Bfl-s1 de reacción al fuego. (material) | 1.05 | 29.94 | 31.437 |
| mo026 | h | Instalador de revestimientos flexibles. (mano de obra) | 0.204 | 17.84 | 3.639 |
| mo064 | h | Principiante de instalador de revestimientos flexibles. (mano de obra) | 0.102 | 11.44 | 1.167 |
| % | % | Herramientas | 2 % | 38.452 | 0.769 |
|  |  | Costes directos |  |  | 39.221 |

Residuos:
- colocación: mt18dsi060a; factor de residuo 0.0458875

## Recursos

**mt18dsi060a** m² Losetas heterogéneas de PVC
Datos técnicos: Coste energético 148.155 MJ; Emisión de CO2 16.123 kg; Código LER 17 02 03; Masa del elemento 3.27 kg; Volumen 0.00545 m3
Residuos:
- embalaje: re170203 Plástico. (componente de residuo); rendimiento 0.034 kg; Código LER 17 02 03; Masa del elemento 1 kg; Volumen 0.001667 m3
