# Zócalo de PVC

- Propiedad del archivo: CYPE Ingenieros S.A.
- Formato: FIEBDC-3/2016
- Programa: Generador de precios de la construcción. CYPE Ingenieros, S.A.
- Fecha: 26/10/2024
- Ámbito geográfico: Panamá
- Divisa: USD
- Costes indirectos: 3 %
- Gastos generales: 13 %
- Beneficio industrial: 6 %
- IVA: 13 %

## R Revestimientos

### RS Pisos

#### RSS De caucho, de linóleo y vinílicos

**RSS100** m Zócalo de PVC.
Zócalo flexible de PVC, de 50x15 mm, color a elegir. Colocación en obra: con adhesivo.
Incluye: Limpieza y preparación de la superficie soporte. Replanteo. Corte, colocación y fijación del zócalo.
Criterio de medición de proyecto: Longitud medida según documentación gráfica de Proyecto, sin incluir huecos de puertas. No se ha incrementado la medición por roturas y recortes, ya que en la descomposición se ha considerado un 5% más de piezas.
Criterio de medición de obra: Se medirá la longitud realmente ejecutada según especificaciones de Proyecto.

| Código | Ud | Descripción | Rendimiento | Precio | Importe |
|---|---|---|---|---|---|
| mt18dww020a | l | Adhesivo de cloropreno, de base solvente monocomponente. (material) | 0.05 | 9.5 | 0.475 |
| mt18rpv010a | m | Zócalo flexible de PVC, de 50x15 mm, color a elegir, suministrado en rollos de 50 m de longitud. (material) | 1.05 | 4.17 | 4.379 |
| mo026 | h | Instalador de revestimientos flexibles. (mano de obra) | 0.076 | 17.84 | 1.356 |
| % | % | Herramientas | 2 % | 6.210 | 0.124 |
|  |  | Costes directos |  |  | 6.334 |

Residuos:
- colocación: mt18rpv010a Zócalo flexible de PVC, de 50x15 mm, color a elegir, suministrado en rollos de 50 m de longitud; factor de residuo 0.08

## Recursos

**mt18rpv010a** m Zócalo flexible de PVC, de 50x15 mm, color a elegir, suministrado en rollos de 50 m de longitud
Datos técnicos: Coste energético 80.934 MJ; Emisión de CO2 1.451 kg; Código LER 17 02 03; Masa del elemento 1.04 kg; Volumen 0.001733 m3
Residuos:
- embalaje: re150101 Envases de papel y cartón. (componente de residuo); rendimiento 0.018 kg; Código LER 15 01 01; Masa del elemento 1 kg; Volumen 0.001333 m3
- embalaje: re170201 Madera. (componente de residuo); rendimiento 0.052 kg; Código LER 17 02 01; Masa del elemento 1 kg; Volumen 0.000909 m3
- embalaje: re170203 Plástico. (componente de residuo); rendimiento 0.003 kg; Código LER 17 02 03; Masa del elemento 1 kg; Volumen 0.001667 m3
