# Contrahuella para cielo raso suspendido de láminas de yeso

- Propiedad del archivo: CYPE Ingenieros S.A.
- Formato: FIEBDC-3/2016
- Programa: Generador de precios de la construcción. CYPE Ingenieros, S.A.
- Fecha: 03/04/2024
- Ámbito geográfico: Panamá
- Divisa: USD
- Costes indirectos: 3 %
- Gastos generales: 13 %
- Beneficio industrial: 6 %
- IVA: 13 %

## R Revestimientos

### RT Cielos rasos en interiores

#### RTD Registrables, de láminas de yeso

**RTD010** m Contrahuella para cielo raso suspendido de láminas de yeso.
Formación de contrahuella vertical en cambio de nivel de cielo raso suspendido, mediante láminas de yeso fijadas sobre perfiles metálicos, para cerrar un espacio de 20 cm de altura. Incluso pasta de agarre para la fijación de las placas y pasta y cinta para el tratamiento de juntas.
Incluye: Replanteo y trazado en los paramentos de la situación del contrahuella. Presentación y corte de las piezas. Montaje de los perfiles. Colocación de las placas. Resolución de encuentros y puntos singulares. Tratamiento de juntas.
Criterio de medición de proyecto: Longitud medida según documentación gráfica de Proyecto.
Criterio de medición de obra: Se medirá la longitud realmente ejecutada según especificaciones de Proyecto.

| Código | Ud | Descripción | Rendimiento | Precio | Importe |
|---|---|---|---|---|---|
| mt12psg225 | m | Perfil de acero galvanizado, para la sustentación de contrahuella en cielos rasos suspendidos. (material) | 2.1 | 3.08 | 6.468 |
| mt12psg010c | m² | Lámina de yeso A / - 1200 / longitud / 18 / con los bordes longitudinales afinados. (material) | 0.224 | 8.75 | 1.960 |
| mt12psg035a | kg | Pasta de agarre. (material) | 0.2 | 0.61 | 0.122 |
| mt12psg030a | kg | Pasta de juntas. (material) | 0.4 | 1.26 | 0.504 |
| mt12psg040a | m | Cinta microperforada de papel. (material) | 2.1 | 0.06 | 0.126 |
| mo015 | h | Montador de cielos rasos. (mano de obra) | 0.509 | 17.64 | 8.979 |
| mo082 | h | Principiante de montador de cielos rasos. (mano de obra) | 0.509 | 11.01 | 5.604 |
| % | % | Herramientas | 2 % | 23.763 | 0.475 |
|  |  | Costes directos |  |  | 24.238 |

Residuos:
- colocación: mt12psg010c Lámina de yeso A / - 1200 / longitud / 18 / con los bordes longitudinales afinados; factor de residuo 0.018
- colocación: mt12psg035a Pasta de agarre; factor de residuo 0.03
- colocación: mt12psg030a Pasta de juntas; factor de residuo 0.03
- colocación: mt12psg040a Cinta microperforada de papel; factor de residuo 0.0440299

## Recursos

**mt12psg010c** m² Lámina de yeso A / - 1200 / longitud / 18 / con los bordes longitudinales afinados
Datos técnicos: Coste energético 390.349 MJ; Emisión de CO2 5.811 kg; Código LER 17 08 02; Masa del elemento 14.85 kg; Volumen 0.01485 m3
Residuos:
- embalaje: re170203 Plástico. (componente de residuo); rendimiento 0.004 kg; Código LER 17 02 03; Masa del elemento 1 kg; Volumen 0.001667 m3

**mt12psg035a** kg Pasta de agarre
Datos técnicos: Coste energético 5.138 MJ; Emisión de CO2 0.246 kg; Código LER 17 08 02; Masa del elemento 1 kg; Volumen 0.001 m3
Residuos:
- embalaje: re170203 Plástico; rendimiento 0.02 kg

**mt12psg030a** kg Pasta de juntas
Datos técnicos: Coste energético 12.798 MJ; Emisión de CO2 0.436 kg; Código LER 17 08 02; Masa del elemento 1 kg; Volumen 0.001 m3
Residuos:
- embalaje: re170203 Plástico; rendimiento 0.02 kg

**mt12psg040a** m Cinta microperforada de papel
Datos técnicos: Coste energético 0.004 MJ; Emisión de CO2 0.006 kg; Código LER 20 01 01; Masa del elemento 0.0067 kg; Volumen 0.000009 m3
