# Cielo raso suspendido de láminas de yeso. Sistema "KNAUF"

- Propiedad del archivo: CYPE Ingenieros S.A.
- Formato: FIEBDC-3/2016
- Programa: Generador de precios de la construcción. CYPE Ingenieros, S.A.
- Fecha: 26/10/2024
- Ámbito geográfico: Panamá
- Divisa: USD
- Costes indirectos: 3 %
- Gastos generales: 13 %
- Beneficio industrial: 6 %
- IVA: 13 %

## R Revestimientos

### RT Cielos rasos en interiores

#### RTD Registrables, de láminas de yeso

**RTD021** m² Cielo raso suspendido de láminas de yeso. Sistema "KNAUF".
Cielo raso suspendido suspendido, decorativo, situado a una altura menor de 4 m. Sistema D143.es "KNAUF", constituido por ESTRUCTURA: perfilería vista, de acero galvanizado, EASY T - 15/38, con suela de 15 mm de anchura, comprendiendo perfiles primarios y secundarios, suspendidos de la losa o elemento soporte con piezas de cuelgue rápido Twist "KNAUF", y varillas; PLACAS: láminas de yeso, acabado sin revestir, tipo A "KNAUF", de 1200x600x9,5 mm, de superficie lisa, para cielos rasos suspendidos BC. Incluso perfiles angulares EASY L HP Anticorrosión - 20/20/3050 mm "KNAUF", fijaciones para el anclaje de los perfiles, y accesorios de montaje.
Incluye: Replanteo de los ejes de la trama modular. Nivelación y fijación de los perfiles perimetrales. Replanteo de los perfiles primarios de la trama. Señalización de los puntos de anclaje a la losa o elemento soporte. Nivelación y suspensión de los perfiles primarios y secundarios de la trama. Corte de las placas. Colocación de las placas. Resolución de encuentros y puntos singulares.
Criterio de medición de proyecto: Superficie medida entre paramentos, según documentación gráfica de Proyecto, sin descontar huecos para instalaciones.
Criterio de medición de obra: Se medirá la superficie realmente ejecutada según especificaciones de Proyecto, sin descontar huecos para instalaciones.

| Código | Ud | Descripción | Rendimiento | Precio | Importe |
|---|---|---|---|---|---|
| mt12pfk050v | m | Perfil angular EASY L HP Anticorrosión - 20/20/3050 mm "KNAUF", color blanco, de acero galvanizado. (material) | 0.4 | 7 | 2.800 |
| mt12pfk060ra | m | Perfil primario EASY T - 15/38/3700 mm "KNAUF", color blanco, de acero galvanizado. (material) | 0.84 | 2.8 | 2.352 |
| mt12pfk060ta | m | Perfil secundario EASY TG - 15/34/1200 mm "KNAUF", color blanco, de acero galvanizado. (material) | 1.67 | 2.8 | 4.676 |
| mt12psg220 | Ud | Fijación compuesta por taco y tornillo 5x27. (material) | 0.7 | 0.09 | 0.063 |
| mt12pek060d | Ud | Pieza de cuelgue rápido Twist "KNAUF", para cielos rasos suspendidos. (material) | 0.7 | 1.42 | 0.994 |
| mt12pek030 | Ud | Varilla de cuelgue "KNAUF" de 100 cm. (material) | 0.7 | 0.55 | 0.385 |
| mt12ppk040a | m² | Lámina de yeso, acabado sin revestir, tipo A "KNAUF", de 1200x600x9,5 mm, de superficie lisa, para cielos rasos suspendidos BC. (material) | 1.02 | 7.85 | 8.007 |
| mo015 | h | Montador de cielos rasos. (mano de obra) | 0.234 | 18.33 | 4.289 |
| mo082 | h | Principiante de montador de cielos rasos. (mano de obra) | 0.234 | 11.44 | 2.677 |
| % | % | Herramientas | 2 % | 26.243 | 0.525 |
|  |  | Costes directos |  |  | 26.768 |

Residuos:
- colocación: mt12pfk050v Perfil angular EASY L HP Anticorrosión - 20/20/3050 mm "KNAUF", color blanco, de acero galvanizado; factor de residuo 0.0053
- colocación: mt12pfk060ra Perfil primario EASY T - 15/38/3700 mm "KNAUF", color blanco, de acero galvanizado; factor de residuo 0.0162207
- colocación: mt12pfk060ta Perfil secundario EASY TG - 15/34/1200 mm "KNAUF", color blanco, de acero galvanizado; factor de residuo 0.0162174
- colocación: mt12pek060d Pieza de cuelgue rápido Twist "KNAUF", para cielos rasos suspendidos; factor de residuo 0.02
- colocación: mt12ppk040a; factor de residuo 0.018

## Recursos

**mt12pfk050v** m Perfil angular EASY L HP Anticorrosión - 20/20/3050 mm "KNAUF", color blanco, de acero galvanizado
Datos técnicos: Coste energético 31.268 MJ; Emisión de CO2 0.970 kg; Código LER 17 04 05; Masa del elemento 0.23 kg; Volumen 0.00011 m3
Residuos:
- embalaje: re170203 Plástico. (componente de residuo); rendimiento 0.008 kg; Código LER 17 02 03; Masa del elemento 1 kg; Volumen 0.001667 m3

**mt12pfk060ra** m Perfil primario EASY T - 15/38/3700 mm "KNAUF", color blanco, de acero galvanizado
Datos técnicos: Coste energético 38.988 MJ; Emisión de CO2 1.201 kg; Código LER 17 04 05; Masa del elemento 0.29 kg; Volumen 0.000138 m3
Residuos:
- embalaje: re170203 Plástico; rendimiento 0.006 kg

**mt12pfk060ta** m Perfil secundario EASY TG - 15/34/1200 mm "KNAUF", color blanco, de acero galvanizado
Datos técnicos: Coste energético 31.033 MJ; Emisión de CO2 0.958 kg; Código LER 17 04 05; Masa del elemento 0.23 kg; Volumen 0.00011 m3
Residuos:
- embalaje: re170203 Plástico; rendimiento 0.006 kg

**mt12pek060d** Ud Pieza de cuelgue rápido Twist "KNAUF", para cielos rasos suspendidos
Datos técnicos: Coste energético 5.371 MJ; Emisión de CO2 0.273 kg; Código LER 17 04 05; Masa del elemento 0.3 kg; Volumen 0.000143 m3
Residuos:
- embalaje: re170203 Plástico; rendimiento 0.025 kg

**mt12ppk040a** m² Lámina de yeso, acabado sin revestir
Datos técnicos: Coste energético 206.266 MJ; Emisión de CO2 3.077 kg; Código LER 17 08 02; Masa del elemento 7.84 kg; Volumen 0.00784 m3
Residuos:
- embalaje: re170203 Plástico; rendimiento 0.004 kg
