# Cielo raso continuo, situado a una altura menor de 4 m, formado por panel acústico de lana de roca, compuesto por módulos de 1200x1200x40 mm, acabado en color blanco, con perfilería oculta T 40

- Propiedad del archivo: CYPE INGENIEROS, S.A.
- Formato: FIEBDC-3/2002
- Ámbito geográfico: Panamá
- Divisa: USD
- Costes indirectos: 3.00 %
- Gastos generales: 13.00 %
- Beneficio industrial: 6.00 %
- IVA: 13.00 %

**RTF030** m² Cielo raso continuo, situado a una altura menor de 4 m, formado por panel acústico de lana de roca, compuesto por módulos de 1200x1200x40 mm, acabado en color blanco, con perfilería oculta T 40.
Cielo raso continuo, situado a una altura menor de 4 m, constituido por panel acústico autoportante de lana de roca volcánica, compuesto por módulos de 1200x1200x40 mm, con la cara vista revestida con un velo de color blanco y la cara trasera revestida con un contravelo con resistencia al desgaste, acabado en color blanco, suspendido de la losa con perfilería oculta T 40, comprendiendo maestras primarias colocadas cada 1200 mm y maestras secundarias distribuidas cada 600 mm entre las maestras primarias, fijadas al techo mediante soportes colgantes cada 1200 mm. Incluso fijaciones, tornillería, resolución del perímetro y puntos singulares y accesorios de montaje.
Incluye: Replanteo de los ejes de la estructura metálica. Señalización de los puntos de anclaje a la losa o elemento soporte. Nivelación y suspensión de los perfiles primarios y secundarios de la estructura. Corte de las placas. Corte de las placas. Atornillado y colocación de las placas. Tratamiento de juntas. Aplicación del repello.
Criterio de medición de proyecto: Superficie medida entre paramentos, según documentación gráfica de Proyecto, sin descontar huecos para instalaciones.
Criterio de medición de obra: Se medirá la superficie realmente ejecutada según especificaciones de Proyecto, sin descontar huecos para instalaciones.
Criterio de valoración económica: El precio incluye la resolución de encuentros y puntos singulares.

| Código | Ud | Descripción | Rendimiento | Precio | Importe |
|---|---|---|---|---|---|
| mt16par150a | m² | Panel acústico autoportante de lana de roca volcánica, Euroclase A2-s1, d0 de reacción al fuego, compuesto por módulos de 1200x1200x40 mm, con la cara vista revestida con un velo de color blanco y la cara trasera revestida con un contravelo, con resistencia al desgaste, incluso perfilería oculta T 40, varillas de sujeción y trampillas de registro. (material) | 1.050 | 107.43 | 112.80 |
| mt12fta010a | Ud | Arandela de fijación. (material) | 0.700 | 3.37 | 2.36 |
| mt12fta020a | Ud | Roseta de fijación. (material) | 4.850 | 19.68 | 95.45 |
| mt12fta030a | m | Cinta de juntas de 40 mm de anchura. (material) | 1.700 | 0.02 | 0.03 |
| mt12fta040a | kg | Pasta de juntas. (material) | 1.100 | 10.37 | 11.41 |
| mt12fta050a | kg | Repello color blanco. (material) | 1.100 | 21.72 | 23.89 |
| mo015 | h | Montador de cielos rasos. (mano de obra) | 0.258 | 13.32 | 3.44 |
| mo082 | h | Principiante de montador de cielos rasos. (mano de obra) | 0.258 | 8.24 | 2.13 |
| % | % | Herramientas | 2 % | 251.51 | 5.03 |
|  |  | Costes directos |  |  | 256.54 |
