# Pieza de escayola para luz indirecta, para solución perimetral de techo

- Propiedad del archivo: CYPE Ingenieros S.A.
- Formato: FIEBDC-3/2016
- Programa: Generador de precios de la construcción. CYPE Ingenieros, S.A.
- Fecha: 03/04/2024
- Ámbito geográfico: Panamá
- Divisa: USD
- Costes indirectos: 3 %
- Gastos generales: 13 %
- Beneficio industrial: 6 %
- IVA: 13 %

## R Revestimientos

### RT Cielos rasos en interiores

#### RTP Prefabricados de escayola

**RTP050** m Pieza de escayola para luz indirecta, para solución perimetral de techo.
Bandeja de escayola de luz indirecta, de 17,4x10,4x121 cm, para solución perimetral de techo, recibida con cola para escayola. Incluso accesorios de fijación.
Incluye: Replanteo y trazado en los paramentos de la situación de las piezas. Presentación y corte de las piezas. Humectación de la base de fijación. Extendido de la cola. Colocación y rejuntado de las piezas. Repasos de encuentros entre piezas, esquinas y rincones.
Criterio de medición de proyecto: Longitud medida según documentación gráfica de Proyecto.
Criterio de medición de obra: Se medirá la longitud realmente ejecutada según especificaciones de Proyecto.

| Código | Ud | Descripción | Rendimiento | Precio | Importe |
|---|---|---|---|---|---|
| mt12rea090a | m | Bandeja de escayola de luz indirecta, de 17,4x10,4x121 cm. (material) | 1.05 | 9.06 | 9.513 |
| mt09eyc030 | kg | Cola para escayola. (material) | 0.2 | 0.42 | 0.084 |
| mo035 | h | Enlucidor enlucidor escayolista. (mano de obra) | 0.163 | 17.17 | 2.799 |
| % | % | Herramientas | 2 % | 12.396 | 0.248 |
|  |  | Costes directos |  |  | 12.644 |

Residuos:
- colocación: mt12rea090a Bandeja de escayola de luz indirecta, de 17,4x10,4x121 cm; factor de residuo 0.0053

## Recursos

**mt12rea090a** m Bandeja de escayola de luz indirecta, de 17,4x10,4x121 cm
Datos técnicos: Coste energético 20.812 MJ; Emisión de CO2 0.925 kg; Código LER 17 08 02; Masa del elemento 6.1 kg; Volumen 0.0061 m3
Residuos:
- embalaje: re170203 Plástico. (componente de residuo); rendimiento 0.002 kg; Código LER 17 02 03; Masa del elemento 1 kg; Volumen 0.001667 m3
