# Aro de escayola para combinar con moldura, para decoración de techo o pared

- Propiedad del archivo: CYPE Ingenieros S.A.
- Formato: FIEBDC-3/2016
- Programa: Generador de precios de la construcción. CYPE Ingenieros, S.A.
- Fecha: 03/04/2024
- Ámbito geográfico: Panamá
- Divisa: USD
- Costes indirectos: 3 %
- Gastos generales: 13 %
- Beneficio industrial: 6 %
- IVA: 13 %

## R Revestimientos

### RT Cielos rasos en interiores

#### RTP Prefabricados de escayola

**RTP232** Ud Aro de escayola para combinar con moldura, para decoración de techo o pared.
Aro de escayola, de 22,5 cm de diámetro, para moldura de 1,65x3,5x101 cm, para decoración de techo o pared, recibido con cola para escayola. Incluso accesorios de fijación.
Incluye: Replanteo de la pieza. Humectación de la base de fijación. Extendido de la cola. Colocación y rejuntado de la pieza.
Criterio de medición de proyecto: Número de unidades previstas, según documentación gráfica de Proyecto.
Criterio de medición de obra: Se medirá el número de unidades realmente colocadas según especificaciones de Proyecto.

| Código | Ud | Descripción | Rendimiento | Precio | Importe |
|---|---|---|---|---|---|
| mt12rea160aaa | Ud | Aro de escayola, de 22,5 cm de diámetro, para moldura de 1,65x3,5x101 cm. (material) | 1.05 | 6.49 | 6.815 |
| mt09eyc030 | kg | Cola para escayola. (material) | 0.02 | 0.42 | 0.008 |
| mo035 | h | Enlucidor enlucidor escayolista. (mano de obra) | 0.153 | 17.17 | 2.627 |
| % | % | Herramientas | 2 % | 9.450 | 0.189 |
|  |  | Costes directos |  |  | 9.639 |
