# Ménsula de escayola

- Propiedad del archivo: CYPE Ingenieros S.A.
- Formato: FIEBDC-3/2016
- Programa: Generador de precios de la construcción. CYPE Ingenieros, S.A.
- Fecha: 26/10/2024
- Ámbito geográfico: Panamá
- Divisa: USD
- Costes indirectos: 3 %
- Gastos generales: 13 %
- Beneficio industrial: 6 %
- IVA: 13 %

## R Revestimientos

### RT Cielos rasos en interiores

#### RTP Prefabricados de escayola

**RTP300** Ud Ménsula de escayola.
Ménsula de escayola, de 5x8x4 cm, para adosar a pared o a pilastra, recibida con cola para escayola. Incluso accesorios de fijación.
Incluye: Replanteo de la pieza. Humectación de la base de fijación. Extendido de la cola. Colocación y rejuntado de la pieza.
Criterio de medición de proyecto: Número de unidades previstas, según documentación gráfica de Proyecto.
Criterio de medición de obra: Se medirá el número de unidades realmente colocadas según especificaciones de Proyecto.

| Código | Ud | Descripción | Rendimiento | Precio | Importe |
|---|---|---|---|---|---|
| mt12rea260aaa | Ud | Ménsula de escayola, de 5x8x4 cm, para adosar a pared o a pilastra. (material) | 1.05 | 3.51 | 3.686 |
| mt09eyc030 | kg | Cola para escayola. (material) | 0.01 | 0.43 | 0.004 |
| mo035 | h | Enlucidor enlucidor escayolista. (mano de obra) | 0.153 | 17.84 | 2.730 |
| % | % | Herramientas | 2 % | 6.420 | 0.128 |
|  |  | Costes directos |  |  | 6.548 |
