# Lavamanos asimétrico mural con superficie de apoyo a la izquierda

- Propiedad del archivo: CYPE INGENIEROS, S.A.
- Formato: FIEBDC-3/2002
- Ámbito geográfico: Panamá
- Divisa: USD
- Costes indirectos: 3.00 %
- Gastos generales: 13.00 %
- Beneficio industrial: 6.00 %
- IVA: 13.00 %

**SAL033** Ud Lavamanos asimétrico mural con superficie de apoyo a la izquierda, de arcilla refractaria, acabado termoesmaltado, color blanco, de 600x500x160 mm, con un orificio para la grifería a la derecha, con válvula de desagüe de latón cromado, y juegos de fijación de 2 piezas, y desagüe con sifón botella compacto para el ahorro de espacio en muebles de baño, de plástico color blanco. Incluso silicona para sellado de juntas.
Lavamanos asimétrico mural con superficie de apoyo a la izquierda, de arcilla refractaria, acabado termoesmaltado, color blanco, de 600x500x160 mm, con un orificio para la grifería a la derecha, con válvula de desagüe de latón cromado, y juegos de fijación de 2 piezas, y desagüe con sifón botella compacto para el ahorro de espacio en muebles de baño, de plástico color blanco. Incluso silicona para sellado de juntas.
Incluye: Replanteo. Colocación y fijación del aparato. Montaje del desagüe. Conexión a la red de desagüe. Comprobación de su correcto funcionamiento. Sellado de juntas.
Criterio de medición de proyecto: Número de unidades previstas, según documentación gráfica de Proyecto.
Criterio de medición de obra: Se medirá el número de unidades realmente colocadas según especificaciones de Proyecto.
Criterio de valoración económica: El precio no incluye la grifería.

| Código | Ud | Descripción | Rendimiento | Precio | Importe |
|---|---|---|---|---|---|
| mt30scg030cb | Ud | Lavamanos asimétrico mural con superficie de apoyo a la izquierda, de arcilla refractaria, acabado termoesmaltado, color blanco, de 600x500x160 mm, con un orificio para la grifería a la derecha, con tapón de desagüe. (material) | 1.000 | 506.27 | 506.27 |
| mt30asg030a | Ud | Válvula de desagüe de latón cromado, de 50 mm de longitud. (material) | 1.000 | 93.58 | 93.58 |
| mt30asg040a | Ud | Juego de fijación de 2 piezas, para lavamanos. (material) | 1.500 | 18.77 | 28.16 |
| mt30asg060a | Ud | Sifón botella compacto para el ahorro de espacio en muebles de baño, de plástico color blanco, con salida de 32 mm de diámetro exterior, para lavamanos, con juntas y codo con tuerca de unión. (material) | 1.000 | 50.28 | 50.28 |
| mt30www005 | Ud | Cartucho de 300 ml de silicona ácida monocomponente, fungicida, para sellado de juntas en ambientes húmedos. (material) | 0.012 | 8.48 | 0.10 |
| mo008 | h | Plomero. (mano de obra) | 1.537 | 13.32 | 20.47 |
| % | % | Herramientas | 2 % | 698.86 | 13.98 |
|  |  | Costes directos |  |  | 712.84 |
