# Baliza

- Propiedad del archivo: CYPE Ingenieros S.A.
- Formato: FIEBDC-3/2016
- Programa: Generador de precios de la construcción. CYPE Ingenieros, S.A.
- Fecha: 30/08/2023
- Ámbito geográfico: Panamá
- Divisa: USD
- Costes indirectos: 3 %
- Gastos generales: 13 %
- Beneficio industrial: 6 %
- IVA: 13 %

## U Urbanización interior del terreno

### UI Iluminación exterior

#### UII Alumbrado de zonas peatonales y jardín

**UII010** Ud Baliza.
Baliza circular con distribución de luz radialmente simétrica, de 71 mm de diámetro y 1000 mm de altura, para 1 lámpara fluorescente compacta TC-S de 11 W, con cuerpo de aluminio inyectado, aluminio y acero inoxidable, vidrio opal, portalámparas G 23, balasto, clase de protección I, grado de protección IP44, aislamiento clase F, con placa de anclaje y pernos. Incluso lámparas.
Incluye: Replanteo. Montaje, conexionado y comprobación de su correcto funcionamiento.
Criterio de medición de proyecto: Número de unidades previstas, según documentación gráfica de Proyecto.
Criterio de medición de obra: Se medirá el número de unidades realmente ejecutadas según especificaciones de Proyecto.

| Código | Ud | Descripción | Rendimiento | Precio | Importe |
|---|---|---|---|---|---|
| mt34beg070dak | Ud | Baliza circular con distribución de luz radialmente simétrica, de 71 mm de diámetro y 1000 mm de altura, para 1 lámpara fluorescente compacta TC-S de 11 W, con cuerpo de aluminio inyectado, aluminio y acero inoxidable, vidrio opal, portalámparas G 23, balasto, clase de protección I, grado de protección IP44, aislamiento clase F, con placa de anclaje y pernos. (material) | 1 | 370.99 | 370.990 |
| mt34tuf020c | Ud | Lámpara fluorescente compacta TC-S de 11 W. (material) | 1 | 4.08 | 4.080 |
| mo041 | h | Albañil especializado en mampostería de obra civil. (mano de obra) | 0.408 | 16.6 | 6.773 |
| mo087 | h | Principiante de albañilería de obra civil. (mano de obra) | 0.408 | 10.64 | 4.341 |
| mo003 | h | Instalador instalador electricista. (mano de obra) | 0.408 | 17.06 | 6.960 |
| mo102 | h | Principiante de instalador electricista. (mano de obra) | 0.408 | 10.62 | 4.333 |
| % | % | Herramientas | 2 % | 397.477 | 7.950 |
|  |  | Costes directos |  |  | 405.427 |

## Recursos

**mt34beg070dak** Ud Baliza circular con distribución de luz radialmente simétrica
Datos técnicos: Coste energético 180.199 MJ; Emisión de CO2 17.449 kg
Residuos:
- embalaje: re150101 Envases de papel y cartón. (componente de residuo); rendimiento 0.18 kg; Código LER 15 01 01; Masa del elemento 1 kg; Volumen 0.001333 m3
- embalaje: re170203 Plástico. (componente de residuo); rendimiento 0.09 kg; Código LER 17 02 03; Masa del elemento 1 kg; Volumen 0.001667 m3
