# Puerta interior de 1x2 m constituida por malla de simple torsión con acabado galvanizado en caliente de 15 mm de paso de malla y 1,3 mm de diámetro

- Propiedad del archivo: CYPE INGENIEROS, S.A.
- Formato: FIEBDC-3/2002
- Ámbito geográfico: Panamá
- Costes indirectos: 3.00 %
- Gastos generales: 13.00 %
- Beneficio industrial: 6.00 %
- IVA: 13.00 %

**UVP020** Ud Puerta interior de 1x2 m constituida por malla de simple torsión con acabado galvanizado en caliente de 15 mm de paso de malla y 1,3 mm de diámetro.
Suministro y colocación de puerta interior de 1x2 m, situada en cerramiento, constituida por malla de simple torsión con acabado galvanizado en caliente de 15 mm de paso de malla y 1,3 mm de diámetro y postes de tubo de acero galvanizado por inmersión. Incluso parte proporcional de replanteo, apertura de huecos, relleno de concreto f'c=210 kg/cm² (3000 psi), clase de exposición F0 S0 P0 C0, tamaño máximo del agregado 25 mm (1" ASTM Nº 57), consistencia blanda para recibido de los postes, colocación de la malla y accesorios de montaje y tensado del conjunto. Totalmente montada.
Incluye: Replanteo de alineaciones y niveles. Marcado de la situación de los postes. Apertura de huecos para colocación de los postes. Colocación de los postes. Vaciado del concreto. Colocación de la malla y atirantado del conjunto.
Criterio de medición de proyecto: Número de unidades previstas, según documentación gráfica de Proyecto.
Criterio de medición de obra: Se medirá el número de unidades realmente ejecutadas según especificaciones de Proyecto.

| Código | Ud | Descripción | Rendimiento | Precio | Importe |
|---|---|---|---|---|---|
| mt10hmf100anb | m³ | Concreto simple f'c=210 kg/cm² (3000 psi), clase de exposición F0 S0 P0 C0, tamaño máximo del agregado 25 mm (1" ASTM Nº 57), consistencia blanda, premezclado, según ACI 318. (material) | 0.100 | 111.97 | 11.20 |
| mt52vst040 | Ud | Puerta interior constituida por marcos de tubo metálico de 40x20x1,5 mm y 30x15x1,5 mm, y bastidor de tubo de 40x40x1,5 mm con pletina de 40x4 mm para sujeción de malla de simple torsión. (material) | 1.000 | 109.32 | 109.32 |
| mt52vst010dc | m² | Malla de simple torsión, de 15 mm de paso de malla y 1,3 mm de diámetro, acabado galvanizado. (material) | 2.050 | 8.14 | 16.69 |
| mo041 | h | Albañil especializado en mampostería de obra civil. (mano de obra) | 0.210 | 7.28 | 1.53 |
| mo087 | h | Principiante de albañilería de obra civil. (mano de obra) | 0.210 | 4.59 | 0.96 |
| mo018 | h | Cerrajero. (mano de obra) | 0.734 | 7.39 | 5.42 |
| mo059 | h | Principiante de cerrajero. (mano de obra) | 0.734 | 4.61 | 3.38 |
| % | % | Herramientas | 2 % | 148.50 | 2.97 |
|  |  | Costes directos |  |  | 151.47 |
