# Conjunto de pruebas de servicio en vivienda, para comprobar el correcto funcionamiento de las siguientes instalaciones: TV/FM, portero automático y calefacción

- Propiedad del archivo: CYPE INGENIEROS, S.A.
- Formato: FIEBDC-3/2002
- Ámbito geográfico: Panamá
- Divisa: USD
- Costes indirectos: 3.00 %
- Gastos generales: 13.00 %
- Beneficio industrial: 6.00 %
- IVA: 13.00 %

**XRI010** Ud Conjunto de pruebas de servicio en vivienda, para comprobar el correcto funcionamiento de las siguientes instalaciones: TV/FM, portero automático y calefacción.
Conjunto de pruebas de servicio a realizar por laboratorio acreditado en el área técnica correspondiente, para comprobar el correcto funcionamiento de las siguientes instalaciones: TV/FM, portero automático y calefacción. Incluso informe de resultados.
Incluye: Realización de las pruebas. Redacción de informe de los resultados de las pruebas realizadas.
Criterio de medición de proyecto: Prueba a realizar, según documentación del Plan de control de calidad.
Criterio de medición de obra: Se medirá el número de pruebas realizadas por laboratorio acreditado según especificaciones de Proyecto.

| Código | Ud | Descripción | Rendimiento | Precio | Importe |
|---|---|---|---|---|---|
| mt49prs120a | Ud | Prueba de servicio para comprobar el correcto funcionamiento de la instalación de TV/FM en vivienda, incluso informe de resultados. (material) | 1.000 | 15.85 | 15.85 |
| mt49prs130 | Ud | Prueba de servicio para comprobar el correcto funcionamiento de la instalación de portero automático en vivienda, incluso informe de resultados. (material) | 1.000 | 15.85 | 15.85 |
| mt49prs150b | Ud | Prueba de servicio para comprobar el correcto funcionamiento de la instalación de calefacción sin tanque en vivienda, incluso informe de resultados. (material) | 1.000 | 15.85 | 15.85 |
| % | % | Herramientas | 2 % | 47.55 | 0.95 |
|  |  | Costes directos |  |  | 48.50 |
