# Ensayo de agregados

- Propiedad del archivo: CYPE Ingenieros S.A.
- Formato: FIEBDC-3/2016
- Programa: Generador de precios de la construcción. CYPE Ingenieros, S.A.
- Fecha: 03/04/2024
- Ámbito geográfico: Panamá
- Divisa: USD
- Costes indirectos: 3 %
- Gastos generales: 13 %
- Beneficio industrial: 6 %
- IVA: 13 %

## X Control de calidad y ensayos

### XT Tierras y agregados

#### XTA Agregados

**XTA010** Ud Ensayo de agregados.
Ensayos a realizar en laboratorio acreditado en el área técnica correspondiente, sobre una muestra de agregados, tomada en obra, para la determinación de las siguientes características: granulometría. Incluso desplazamiento a obra, toma de muestra e informe de resultados.
Incluye: Desplazamiento a obra. Toma de muestras. Realización de ensayos. Redacción de informe de los resultados de los ensayos realizados.
Criterio de medición de proyecto: Ensayo a realizar, según documentación del Plan de control de calidad.

| Código | Ud | Descripción | Rendimiento | Precio | Importe |
|---|---|---|---|---|---|
| mt49ari010 | Ud | Análisis granulométrico por tamizado de una muestra de agregado para concreto, incluso desplazamiento a obra, toma de muestra e informe de resultados. (material) | 1 | 71.48 | 71.480 |
| % | % | Herramientas | 2 % | 71.480 | 1.430 |
|  |  | Costes directos |  |  | 72.910 |
