# Ensayo para la determinación del diámetro de las barras inferiores de una losa de concreto, mediante pachómetro

- Propiedad del archivo: CYPE INGENIEROS, S.A.
- Formato: FIEBDC-3/2002
- Ámbito geográfico: Panamá
- Divisa: USD
- Costes indirectos: 3.00 %
- Gastos generales: 13.00 %
- Beneficio industrial: 6.00 %
- IVA: 13.00 %

## 0 Obras preliminares

### 0E Toma de muestras y ensayos para estudio de patologías

#### 0ED Ensayos e inspecciones de elementos estructurales

**0ED050** Ud Ensayo para la determinación del diámetro de las barras inferiores de una losa de concreto, mediante pachómetro.
Ensayo para la determinación del diámetro de las barras inferiores de una vigueta o nervio, un ábaco, un voladizo o una losa de concreto armado, mediante el uso de pachómetro, sin incluir cala ni reposición de revestimientos o recubrimientos.
Incluye: Realización del ensayo.
Criterio de medición de proyecto: Número de unidades previstas, según documentación gráfica de Proyecto.
Criterio de medición de obra: Se medirá el número de unidades realmente ejecutadas según especificaciones de Proyecto.

| Código | Ud | Descripción | Rendimiento | Precio | Importe |
|---|---|---|---|---|---|
| mt49hpa050b | Ud | Ensayo para determinar el diámetro de las barras inferiores de una vigueta, un nervio, un ábaco o una losa de concreto armado, mediante el uso de pachómetro, sin incluir cala ni reposición de revestimientos o recubrimientos. (material) | 1.000 | 91.28 | 91.28 |
| % | % | Herramientas | 2 % | 91.28 | 1.83 |
|  |  | Costes directos |  |  | 93.11 |
