# Transporte de mobiliario

- Propiedad del archivo: CYPE INGENIEROS, S.A.
- Formato: FIEBDC-3/2002
- Ámbito geográfico: Panamá
- Divisa: USD
- Costes indirectos: 3.00 %
- Gastos generales: 13.00 %
- Beneficio industrial: 6.00 %
- IVA: 13.00 %

## 0 Obras preliminares

### 0M Equipamiento

#### 0MT Traslado y transporte

**0MT021** m³ Transporte de mobiliario.
Transporte de mobiliario (aproximadamente 4 ud/m³) con un peso medio de hasta 500 kg/m³, mediante camión a una distancia máxima de 5 km. Incluso carga, descarga y acopio de los elementos en la zona designada.
Incluye: Carga sobre camión. Transporte del material. Descarga de cada uno de los elementos. Acopio en la zona designada.
Criterio de medición de proyecto: Volumen medido según documentación gráfica de Proyecto.
Criterio de medición de obra: Se medirá el volumen realmente ejecutado según especificaciones de Proyecto.

| Código | Ud | Descripción | Rendimiento | Precio | Importe |
|---|---|---|---|---|---|
| mq04cap010a | h | Camión para transporte, de 12 t de carga. (maquinaria) | 0.304 | 94.63 | 28.77 |
| mo113 | h | Peón de albañilería. (mano de obra) | 0.125 | 11.01 | 1.38 |
| % | % | Herramientas | 2 % | 30.15 | 0.60 |
|  |  | Costes directos |  |  | 30.75 |
