# Retirada de tierra vegetal procedente de jardineras

- Propiedad del archivo: CYPE INGENIEROS, S.A.
- Formato: FIEBDC-3/2002
- Ámbito geográfico: Panamá
- Divisa: USD
- Costes indirectos: 3.00 %
- Gastos generales: 13.00 %
- Beneficio industrial: 6.00 %
- IVA: 13.00 %

## A Acondicionamiento del terreno

### AD Movimiento de tierras en edificación

#### ADL Desarraigue y limpieza

**ADL020** m³ Retirada de tierra vegetal procedente de jardineras.
Retirada de tierra vegetal procedente de jardineras, una vez eliminadas las plantas, con medios manuales, y acopio en obra del material retirado para su reutilización.
Incluye: Retirada de la tierra vegetal. Acopio del material retirado. Protección de las tierras durante su periodo de acopio en obra.
Criterio de medición de proyecto: Volumen medido según documentación gráfica de Proyecto.
Criterio de medición de obra: Se medirá el volumen teórico ejecutado según especificaciones de Proyecto.

| Código | Ud | Descripción | Rendimiento | Precio | Importe |
|---|---|---|---|---|---|
| mo113 | h | Peón de albañilería. (mano de obra) | 1.332 | 11.49 | 15.30 |
| % | % | Herramientas | 2 % | 15.30 | 0.31 |
|  |  | Costes directos |  |  | 15.61 |
