# Transporte, puesta en obra y retirada de equipo completo para compactación dinámica del terreno

- Propiedad del archivo: CYPE INGENIEROS, S.A.
- Formato: FIEBDC-3/2002
- Ámbito geográfico: Panamá
- Divisa: USD
- Costes indirectos: 3.00 %
- Gastos generales: 13.00 %
- Beneficio industrial: 6.00 %
- IVA: 13.00 %

## A Acondicionamiento del terreno

### AM Mejoras del terreno

#### AMC Compactaciones

**AMC001** Ud Transporte, puesta en obra y retirada de equipo completo para compactación dinámica del terreno, mediante el efecto de impactos de alta energía llevados a cabo con mazas de impacto en caída libre, a una distancia de entre 500 y 1000 km.
Transporte, puesta en obra y retirada de equipo completo para compactación dinámica del terreno, mediante el efecto de impactos de alta energía llevados a cabo con mazas de impacto en caída libre, a una distancia de entre 500 y 1000 km.
Incluye: Montaje del equipo. Desmontaje del equipo.
Criterio de medición de proyecto: Número de unidades previstas, según documentación gráfica de Proyecto.
Criterio de medición de obra: Se medirá el número de unidades realmente ejecutadas según especificaciones de Proyecto.
Criterio de valoración económica: El precio incluye el desplazamiento a la obra del personal especializado.

| Código | Ud | Descripción | Rendimiento | Precio | Importe |
|---|---|---|---|---|---|
| mq02din010c | Ud | Transporte, puesta en obra y retirada de equipo completo para compactación dinámica, mediante el efecto de impactos de alta energía, a una distancia de entre 500 y 1000 km. (maquinaria) | 1.172 | 5547.68 | 6501.88 |
| % | % | Herramientas | 2 % | 6501.88 | 130.04 |
|  |  | Costes directos |  |  | 6631.92 |
