# Montaje de sistema de encofrado recuperable metálico en viga centradora para fundación

- Propiedad del archivo: CYPE INGENIEROS, S.A.
- Formato: FIEBDC-3/2002
- Ámbito geográfico: Panamá
- Costes indirectos: 3.00 %
- Gastos generales: 13.00 %
- Beneficio industrial: 6.00 %
- IVA: 13.00 %

## C Fundaciones

### CA Arriostramientos

#### CAV Vigas entre zapatas

**CAV020** m² Montaje de sistema de encofrado recuperable metálico en viga centradora para fundación.
Montaje de sistema de encofrado recuperable metálico, en viga para el centrado de la carga, formado por paneles metálicos, y posterior desmontaje del sistema de encofrado. Incluso p/p de elementos de sustentación, fijación y acodalamientos necesarios para su estabilidad y aplicación de líquido desencofrante.
Incluye: Replanteo. Montaje del sistema de encofrado. Desmontaje del sistema de encofrado.
Criterio de medición de proyecto: Superficie medida según documentación gráfica de Proyecto.
Criterio de medición de obra: Se medirá la superficie de concreto en contacto con el encofrado realmente ejecutada según especificaciones de Proyecto.

| Código | Ud | Descripción | Rendimiento | Precio | Importe |
|---|---|---|---|---|---|
| mt08eme050 | m² | Sistema de encofrado formado por paneles metálicos para fundaciones, amortizable en 50 usos. (material) | 1.000 | 5.26 | 5.26 |
| mt08eme051a | m | Fleje para encofrado metálico. (material) | 0.100 | 0.30 | 0.03 |
| mt08var050 | kg | Alambre galvanizado para atar, de 1,30 mm de diámetro. (material) | 0.050 | 1.10 | 0.06 |
| mt08var060 | kg | Puntas de acero de 20x100 mm. (material) | 0.100 | 7.00 | 0.70 |
| mo043 | h | Cimbrero. (mano de obra) | 0.361 | 10.15 | 3.66 |
| mo089 | h | Principiante de cimbrero. (mano de obra) | 0.361 | 6.68 | 2.41 |
| % | % | Costes directos complementarios | 2 % | 12.12 | 0.24 |
|  |  | Costes directos |  |  | 12.36 |
