# Recalce de fundación mediante la ampliación por debajo de la fundación existente

- Propiedad del archivo: CYPE INGENIEROS, S.A.
- Formato: FIEBDC-3/2002
- Ámbito geográfico: Panamá
- Divisa: USD
- Costes indirectos: 3.00 %
- Gastos generales: 13.00 %
- Beneficio industrial: 6.00 %
- IVA: 13.00 %

## C Fundaciones

### CZ Recalces

#### CZC Ampliación del cimiento por debajo del existente

**CZC020** m³ Recalce de fundación mediante la ampliación por debajo de la fundación existente.
Recalce de fundación mediante la ampliación por debajo de la fundación aislada existente, con una nueva fundación de concreto armado, realizada por bataches, en fases sucesivas, con concreto f'c=210 kg/cm² (3000 psi), clase de exposición F0 S0 P0 C0, tamaño máximo del agregado 25 mm (1" ASTM Nº 57), consistencia blanda, preparado en obra, y vaciado con medios manuales, y acero Grado 60 (fy=4200 kg/cm²), con una cuantía aproximada de 30 kg/m³, situándose su base de apoyo a menos de 2 metros de profundidad; montaje, desmontaje y retirada del sistema de cimbra y de todo el material auxiliar, una vez que la fundación esté en condiciones de soportar los esfuerzos. Incluso alambre de atar y separadores.
Criterio de valoración económica: El precio incluye el corte, doblado y montaje de la armadura en el lugar definitivo de su colocación en obra, pero no incluye la excavación, el relleno, la compactación del terreno ni el retacado entre la nueva fundación y la existente.
Incluye: Replanteo y trazado de la fundación. Montaje del sistema de cimbra. Colocación de separadores y fijación de las armaduras. Preparación del concreto. Vaciado y compactación del concreto. Coronación y enrase de cimientos. Curado del concreto. Desmontaje y retirada del sistema de cimbra.
Criterio de medición de proyecto: Volumen medido sobre las secciones teóricas de la excavación, según documentación gráfica de Proyecto.
Criterio de medición de obra: Se medirá el volumen teórico ejecutado según especificaciones de Proyecto, sin incluir los incrementos por excesos de excavación no autorizados.

| Código | Ud | Descripción | Rendimiento | Precio | Importe |
|---|---|---|---|---|---|
| mt08ema100 | m² | Sistema de cimbra recuperable de tableros de madera, para trabajos de recalce de fundación, de hasta 2 m de profundidad de la base de apoyo. (material) | 1.000 | 24.03 | 24.03 |
| mt07aco020a | Ud | Separador homologado para fundaciones. (material) | 8.000 | 0.20 | 1.60 |
| mt07aco110c | kg | Acero en varillas corrugadas, Grado 60 (fy=4200 kg/cm²), de varios diámetros, según ASTM A 615. (material) | 30.600 | 0.90 | 27.54 |
| mt08var050 | kg | Alambre galvanizado para atar, de 1,30 mm de diámetro. (material) | 0.120 | 2.00 | 0.24 |
| mt08aaa010a | m³ | Agua. (material) | 0.231 | 2.00 | 0.46 |
| mt01arg000h | m³ | Arena cribada. (material) | 0.616 | 19.90 | 12.26 |
| mt01arg001hq | m³ | Agregado grueso homogeneizado, de tamaño máximo 25 mm (1" ASTM Nº 57). (material) | 0.924 | 25.81 | 23.85 |
| mt08cem000h | kg | Cemento gris en sacos. (material) | 385.000 | 0.19 | 73.15 |
| mq06hor010 | h | Concretera eléctrica con una capacidad de amasado de 160 l. (maquinaria) | 0.765 | 4.00 | 3.06 |
| op00ciz020 |  | Cizalla para acero en varillas corrugadas. | 1.000 | 0.00 | 0.00 |
| op00ata010 |  | Atadora de armadura. | 1.000 | 0.00 | 0.00 |
| op00sie020 |  | Sierra de disco fijo, para mesa de trabajo. | 1.000 | 0.00 | 0.00 |
| au00auh040 |  | Vibrador de concreto, eléctrico. | 1.000 | 0.00 | 0.00 |
| mo043 | h | Reforzador. (mano de obra) | 0.153 | 17.87 | 2.73 |
| mo090 | h | Principiante de reforzador. (mano de obra) | 0.229 | 11.45 | 2.62 |
| mo113 | h | Peón de albañilería. (mano de obra) | 1.336 | 10.59 | 14.15 |
| mo112 | h | Ayudante de albañilería. (mano de obra) | 1.399 | 10.77 | 15.07 |
| % | % | Herramientas | 2 % | 200.76 | 4.02 |
|  |  | Costes directos |  |  | 204.78 |
