# Demolición de caja eléctrica prefabricada de concreto

- Propiedad del archivo: CYPE INGENIEROS, S.A.
- Formato: FIEBDC-3/2002
- Ámbito geográfico: Panamá
- Divisa: USD
- Costes indirectos: 3.00 %
- Gastos generales: 13.00 %
- Beneficio industrial: 6.00 %
- IVA: 13.00 %

## D Demoliciones

### DI Instalaciones

#### DIS Salubridad

**DIS020** Ud Demolición de caja eléctrica prefabricada de concreto, de hasta 200 l de capacidad, con medios manuales, sin deteriorar las conducciones que conecten con la caja eléctrica, y carga manual sobre camión o contenedor.
Demolición de caja eléctrica prefabricada de concreto, de hasta 200 l de capacidad, con medios manuales, sin deteriorar las conducciones que conecten con la caja eléctrica, y carga manual sobre camión o contenedor.
Incluye: Recuperación de tapas, rejillas o elementos análogos. Demolición del elemento. Obturación de las conducciones conectadas al elemento. Fragmentación de los escombros en piezas manejables. Retirada y acopio de escombros. Limpieza de los restos de obra. Carga manual de escombros sobre camión o contenedor.
Criterio de medición de proyecto: Número de unidades previstas, según documentación gráfica de Proyecto.
Criterio de medición de obra: Se medirá el número de unidades realmente demolidas según especificaciones de Proyecto.
Criterio de valoración económica: El precio incluye la recuperación de las tapas, de las rejillas o de los elementos análogos y la obturación de las conducciones conectadas al elemento.

| Código | Ud | Descripción | Rendimiento | Precio | Importe |
|---|---|---|---|---|---|
| mo113 | h | Peón de albañilería. (mano de obra) | 2.532 | 7.91 | 20.03 |
| % | % | Herramientas | 2 % | 20.03 | 0.40 |
|  |  | Costes directos |  |  | 20.43 |
