# Demolición completa de techo plano transitable, no ventilado

- Propiedad del archivo: CYPE INGENIEROS, S.A.
- Formato: FIEBDC-3/2002
- Ámbito geográfico: Panamá
- Divisa: USD
- Costes indirectos: 3.00 %
- Gastos generales: 13.00 %
- Beneficio industrial: 6.00 %
- IVA: 13.00 %

## D Demoliciones

### DQ Techos

#### DQA Planos

**DQA010** m² Demolición completa de techo plano transitable, no ventilado.
Demolición completa de techo plano transitable, no ventilado, con piso cerámico; con martillo neumático, sin afectar a la estabilidad de los elementos constructivos contiguos, y carga manual sobre camión o contenedor.
Criterio de valoración económica: El precio incluye la demolición de todas las capas que componen la cubierta, incluyendo la capa de formación de pendientes y la demolición de los parrillas.
Incluye: Demolición del elemento. Fragmentación de los escombros en piezas manejables. Retirada y acopio de escombros. Limpieza de los restos de obra. Carga manual de escombros sobre camión o contenedor.
Criterio de medición de proyecto: Superficie medida según documentación gráfica de Proyecto.
Criterio de medición de obra: Se medirá la superficie realmente demolida según especificaciones de Proyecto.

| Código | Ud | Descripción | Rendimiento | Precio | Importe |
|---|---|---|---|---|---|
| mq05mai030 | h | Martillo neumático. (maquinaria) | 0.116 | 5.43 | 0.63 |
| mq05pdm110 | h | Compresor portátil diesel media presión 10 m³/min. (maquinaria) | 0.116 | 9.20 | 1.07 |
| mo112 | h | Ayudante de albañilería. (mano de obra) | 0.125 | 11.19 | 1.40 |
| mo113 | h | Peón de albañilería. (mano de obra) | 1.377 | 11.01 | 15.16 |
| % | % | Herramientas | 2 % | 18.26 | 0.37 |
|  |  | Costes directos |  |  | 18.63 |
