# Demolición de colector enterrado de concreto, de 300 mm de diámetro, con retroexcavadora con martillo rompedor, y carga mecánica de escombros sobre camión o contenedor

- Propiedad del archivo: CYPE INGENIEROS, S.A.
- Formato: FIEBDC-3/2002
- Ámbito geográfico: Panamá
- Costes indirectos: 3.00 %
- Gastos generales: 13.00 %
- Beneficio industrial: 6.00 %
- IVA: 13.00 %

## D Demoliciones

### DU Urbanización interior del terreno

#### DUA Alcantarillado sanitario sanitario

**DUA010** m Demolición de colector enterrado de concreto, de 300 mm de diámetro, con retroexcavadora con martillo rompedor, y carga mecánica de escombros sobre camión o contenedor.
Demolición de ramal colector enterrado de concreto, de 300 mm de diámetro, con retroexcavadora con martillo rompedor. Incluso parte proporcional de desconexión del entronque del ramal colector a cajas eléctricas o buzones de inspección y obturación de orificios resultantes, limpieza, acopio, retirada y carga mecánica de escombros sobre camión o contenedor.
Incluye: Desconexión del entronque del colector. Demolición del colector con retroexcavadora con martillo rompedor. Fragmentación de los escombros en piezas manejables. Retirada y acopio de escombros. Carga mecánica de escombros sobre camión o contenedor.
Criterio de medición de proyecto: Longitud medida en proyección horizontal, entre caras interiores de buzones de inspección o cajas eléctricas, según documentación gráfica de Proyecto.
Criterio de medición de obra: Se medirá, en proyección horizontal, la longitud realmente demolida según especificaciones de Proyecto, entre caras interiores de buzones de inspección o cajas registro.

| Código | Ud | Descripción | Rendimiento | Precio | Importe |
|---|---|---|---|---|---|
| mq01exn050c | h | Retroexcavadora sobre neumáticos, de 85 kW, con martillo rompedor. (maquinaria) | 0.014 | 65.00 | 0.91 |
| mq01ret010 | h | Miniretrocargadora sobre neumáticos de 15 kW. (maquinaria) | 0.014 | 40.95 | 0.57 |
| mo110 | h | Ayudante de albañilería. (mano de obra) | 0.018 | 6.24 | 0.11 |
| % | % | Costes directos complementarios | 2 % | 1.59 | 0.03 |
|  |  | Costes directos |  |  | 1.62 |
