# Transporte, puesta en obra y retirada de equipo completo para inyección en trabajos de consolidación de muros de mampostería

- Propiedad del archivo: CYPE INGENIEROS, S.A.
- Formato: FIEBDC-3/2002
- Ámbito geográfico: Panamá
- Divisa: USD
- Costes indirectos: 3.00 %
- Gastos generales: 13.00 %
- Beneficio industrial: 6.00 %
- IVA: 13.00 %

## E Estructuras

### EC Cantería

#### ECY Reparaciones

**ECY020** Ud Transporte, puesta en obra y retirada de equipo completo para inyección en trabajos de consolidación de muros de mampostería.
Transporte, puesta en obra y retirada de equipo completo para inyección a baja presión (máximo 1 atm en boquilla), inyectores y material complementario, en trabajos de consolidación de muros de mampostería, a una distancia de hasta 200 km.
Criterio de valoración económica: El precio incluye el desplazamiento a la obra del personal especializado.
Incluye: Transporte a la obra. Montaje del equipo. Desmontaje del equipo. Retirada del equipo.
Criterio de medición de proyecto: Número de unidades previstas, según documentación gráfica de Proyecto.
Criterio de medición de obra: Se medirá el número de unidades realmente ejecutadas según especificaciones de Proyecto.

| Código | Ud | Descripción | Rendimiento | Precio | Importe |
|---|---|---|---|---|---|
| mq06eim040a | Ud | Transporte, puesta en obra y retirada de equipo completo para realización de inyecciones para consolidación de muros de mampostería, a una distancia de hasta 200 km. (maquinaria) | 1.000 | 532.02 | 532.02 |
| % | % | Herramientas | 2 % | 532.02 | 10.64 |
|  |  | Costes directos |  |  | 542.66 |
