# Refuerzo de losa mediante recrecido con concreto armado

- Propiedad del archivo: CYPE INGENIEROS, S.A.
- Formato: FIEBDC-3/2002
- Ámbito geográfico: Panamá
- Divisa: USD
- Costes indirectos: 3.00 %
- Gastos generales: 13.00 %
- Beneficio industrial: 6.00 %
- IVA: 13.00 %

## E Estructuras

### EH Concreto armado

#### EHH Refuerzos con concreto

**EHH050** m² Refuerzo de losa mediante recrecido con concreto armado.
Refuerzo de losa de concreto mediante recrecido de 7 cm de espesor en la cara superior, para capa de compresión de concreto armado, realizada con concreto f'c=210 kg/cm² (3000 psi), clase de exposición F0 S0 P0 C0, tamaño máximo del agregado 25 mm (1" ASTM Nº 57), consistencia blanda, preparado en obra, y vaciado con medios manuales, y malla electrosoldada tipo 6x6 10/10 de acero Grado 70, con barras separadas 15,24x15,24 cm de Ø 3,43 mm. Incluso apuntalamiento y desapuntalamiento de la losa.
Incluye: Apeo de la losa. Montaje del sistema de cimbra. Colocación de la malla electrosoldada con separadores homologados. Preparación del concreto. Vaciado y compactación del concreto. Regleado de la superficie. Curado del concreto. Desmontaje de la cimbra y retirada del apeo. Limpieza de los restos generados.
Criterio de medición de proyecto: Superficie medida según documentación gráfica de Proyecto.
Criterio de medición de obra: Se medirá la superficie realmente ejecutada según especificaciones de Proyecto.

| Código | Ud | Descripción | Rendimiento | Precio | Importe |
|---|---|---|---|---|---|
| mt50spa052b | m | Tablón de madera de pino, de 20x7,2 cm. (material) | 0.020 | 8.60 | 0.17 |
| mt50spa101 | kg | Clavos de acero. (material) | 0.050 | 2.55 | 0.13 |
| mt50spa081a | Ud | Puntal metálico telescópico, de hasta 3 m de altura. (material) | 0.013 | 26.19 | 0.34 |
| mt07aco020h | Ud | Separador homologado para losas macizas. (material) | 3.000 | 0.12 | 0.36 |
| mt07ame120aa | m² | Malla electrosoldada tipo 6x6 10/10 de acero Grado 70, con varillas lisas espaciadas 15,24x15,24 cm de 3,43 mm de diámetro, según ASTM A 185 y ASTM A 497. (material) | 1.200 | 1.15 | 1.38 |
| mt08aaa010a | m³ | Agua. (material) | 0.116 | 2.04 | 0.24 |
| mt01arg000h | m³ | Arena cribada. (material) | 0.043 | 20.27 | 0.87 |
| mt01arg001hq | m³ | Agregado grueso homogeneizado, de tamaño máximo 25 mm (1" ASTM Nº 57). (material) | 0.065 | 26.30 | 1.71 |
| mt08cem000h | kg | Cemento gris en sacos. (material) | 26.950 | 0.20 | 5.39 |
| mq06hor010 | h | Concretera eléctrica con una capacidad de amasado de 160 l. (maquinaria) | 0.054 | 4.10 | 0.22 |
| op00ciz020 |  | Cizalla para acero en varillas corrugadas. | 1.000 | 0.00 | 0.00 |
| op00ata010 |  | Atadora de armadura. | 1.000 | 0.00 | 0.00 |
| au00auh040 |  | Vibrador de concreto, eléctrico. | 1.000 | 0.00 | 0.00 |
| mo042 | h | Albañil especializado en mampostería reforzador. (mano de obra) | 0.797 | 18.57 | 14.80 |
| mo089 | h | Principiante de albañil especializado en mampostería reforzador. (mano de obra) | 0.797 | 11.90 | 9.48 |
| mo113 | h | Peón de albañilería. (mano de obra) | 0.101 | 11.01 | 1.11 |
| mo112 | h | Ayudante de albañilería. (mano de obra) | 0.106 | 11.19 | 1.19 |
| % | % | Herramientas | 2 % | 37.39 | 0.75 |
|  |  | Costes directos |  |  | 38.14 |
