# Losa sanitaria de concreto armado de 20+4 cm de canto total

- Propiedad del archivo: CYPE INGENIEROS, S.A.
- Formato: FIEBDC-3/2002
- Ámbito geográfico: Panamá
- Divisa: USD
- Costes indirectos: 3.00 %
- Gastos generales: 13.00 %
- Beneficio industrial: 6.00 %
- IVA: 13.00 %

## E Estructuras

### EH Concreto armado

#### EHI Losas sanitarias ventiladas

**EHI010** m² Losa sanitaria de concreto armado de 20+4 cm de canto total, sobre cimbra perdida de módulos de polipropileno reciclado, realizado con concreto f'c=210 kg/cm² (3000 psi), clase de exposición F0 S0 P0 C0, tamaño máximo del agregado 25 mm (1" ASTM Nº 57), consistencia blanda, preparado en obra, y vaciado con medios manuales, acero Grado 60 (fy=4200 kg/cm²) en zona de vigas de amarre y vigas de fundación, cuantía 3 kg/m², y malla electrosoldada tipo 6x6 6/6 de acero Grado 70, con barras separadas 15,24x15,24 cm de Ø 4,88 mm como armadura de reparto, colocada sobre separadores homologados, en capa de compresión de 4 cm de espesor; con juntas de retracción de 5 mm de espesor, mediante corte con disco de diamante; apoyado todo ello sobre base de plantilla. Incluso vigas de amarre perimetrales de planta conformados con sistema de cimbra recuperable de tableros de madera.
Losa sanitaria de concreto armado de 20+4 cm de canto total, sobre cimbra perdida de módulos de polipropileno reciclado, realizado con concreto f'c=210 kg/cm² (3000 psi), clase de exposición F0 S0 P0 C0, tamaño máximo del agregado 25 mm (1" ASTM Nº 57), consistencia blanda, preparado en obra, y vaciado con medios manuales, acero Grado 60 (fy=4200 kg/cm²) en zona de vigas de amarre y vigas de fundación, cuantía 3 kg/m², y malla electrosoldada tipo 6x6 6/6 de acero Grado 70, con barras separadas 15,24x15,24 cm de Ø 4,88 mm como armadura de reparto, colocada sobre separadores homologados, en capa de compresión de 4 cm de espesor; con juntas de retracción de 5 mm de espesor, mediante corte con disco de diamante; apoyado todo ello sobre base de plantilla. Incluso vigas de amarre perimetrales de planta conformados con sistema de cimbra recuperable de tableros de madera.
Incluye: Replanteo de los módulos. Montaje del sistema de cimbra auxiliar. Colocación y montaje de los módulos. Realización de los orificios de paso de instalaciones. Colocación de la armadura. Colocación de los elementos para paso de instalaciones. Preparación del concreto. Vaciado, extendido y vibrado del concreto. Regleado y nivelación de la capa de compresión. Curado del concreto. Desmontaje de la cimbra auxiliar. Replanteo de las juntas de retracción. Corte del concreto. Limpieza final de las juntas de retracción.
Criterio de medición de proyecto: Superficie medida desde las caras exteriores de las vigas de amarre del perímetro, según documentación gráfica de Proyecto, deduciendo los huecos de superficie mayor de 6 m².
Criterio de medición de obra: Se medirá, desde las caras exteriores de las vigas de amarre del perímetro, la superficie realmente ejecutada según especificaciones de Proyecto, deduciendo los huecos de superficie mayor de 6 m². Se consideran incluidos todos los elementos integrantes de la estructura señalados en los planos y detalles del Proyecto.
Criterio de valoración económica: El precio no incluye la capa de plantilla.

| Código | Ud | Descripción | Rendimiento | Precio | Importe |
|---|---|---|---|---|---|
| mt07cid010j | m² | Cimbra perdida de módulos de polipropileno reciclado, de 50x50x20 cm, para losas sobre relleno y losas sanitarias ventiladas. (material) | 1.050 | 12.70 | 13.34 |
| mt08efa010 | m² | Sistema de cimbra recuperable de tableros de madera para vigas de amarre perimetrales. (material) | 0.100 | 1.63 | 0.16 |
| mt07aco110c | kg | Acero en varillas corrugadas, Grado 60 (fy=4200 kg/cm²), de varios diámetros, según ASTM A 615. (material) | 3.000 | 0.89 | 2.67 |
| mt07ame120ee | m² | Malla electrosoldada tipo 6x6 6/6 de acero Grado 70, con varillas lisas espaciadas 15,24x15,24 cm de 4,88 mm de diámetro, según ASTM A 185 y ASTM A 497. (material) | 1.100 | 2.42 | 2.66 |
| mt08aaa010a | m³ | Agua. (material) | 0.032 | 1.97 | 0.06 |
| mt01arg000h | m³ | Arena cribada. (material) | 0.086 | 19.48 | 1.68 |
| mt01arg001hq | m³ | Agregado grueso homogeneizado de tamaño máximo 25 mm (1" ASTM Nº 57). (material) | 0.129 | 25.27 | 3.26 |
| mt08cem000h | kg | Cemento gris en sacos. (material) | 53.865 | 0.19 | 10.23 |
| mq06vib020 | h | Regla vibrante de 3 m. (maquinaria) | 0.095 | 5.24 | 0.50 |
| mq06hor010 | h | Concretera. (maquinaria) | 0.108 | 1.88 | 0.20 |
| mq06cor020 | h | Equipo para corte de juntas en losas sobre relleno de concreto. (maquinaria) | 0.087 | 10.65 | 0.93 |
| op00ciz020 |  | Cizalla para acero en varillas corrugadas. | 1.000 | 0.00 | 0.00 |
| op00ata010 |  | Atadora de armadura. | 1.000 | 0.00 | 0.00 |
| op00sie020 |  | Sierra de disco fijo, para mesa de trabajo. | 1.000 | 0.00 | 0.00 |
| op00sie010 |  | Sierra de calar. | 1.000 | 0.00 | 0.00 |
| op00amo010 |  | Amoladora o radial. | 1.000 | 0.00 | 0.00 |
| au00auh040 |  | Vibrador de concreto, eléctrico. | 1.000 | 0.00 | 0.00 |
| mo042 | h | Albañil especializado en mampostería reforzador. (mano de obra) | 0.126 | 13.49 | 1.70 |
| mo089 | h | Principiante de albañil especializado en mampostería reforzador. (mano de obra) | 0.126 | 8.60 | 1.08 |
| mo113 | h | Peón de albañilería. (mano de obra) | 0.204 | 7.91 | 1.61 |
| mo112 | h | Ayudante de albañilería. (mano de obra) | 0.308 | 8.05 | 2.48 |
| % | % | Herramientas | 2 % | 42.56 | 0.85 |
|  |  | Costes directos |  |  | 43.41 |
