# Limpieza de superficie de elemento estructural de madera

- Propiedad del archivo: CYPE INGENIEROS, S.A.
- Formato: FIEBDC-3/2002
- Ámbito geográfico: Panamá
- Divisa: USD
- Costes indirectos: 3.00 %
- Gastos generales: 13.00 %
- Beneficio industrial: 6.00 %
- IVA: 13.00 %

## E Estructuras

### EM Madera

#### EMK Preparación de la superficie

**EMK010** m² Limpieza de superficie de elemento estructural de madera.
Limpieza superficial de elemento estructural de madera, eliminando el polvo y las partículas sueltas de suciedad, con medios manuales. Incluso acopio, retirada y carga manual de restos sobre camión o contenedor.
Incluye: Limpieza de la superficie. Retirada y acopio de los restos generados. Carga manual de los restos generados sobre camión o contenedor.
Criterio de medición de proyecto: Superficie medida según documentación gráfica de Proyecto.
Criterio de medición de obra: Se medirá la superficie realmente ejecutada según especificaciones de Proyecto.

| Código | Ud | Descripción | Rendimiento | Precio | Importe |
|---|---|---|---|---|---|
| mo058 | h | Principiante de carpintero. (mano de obra) | 0.126 | 11.51 | 1.45 |
| % | % | Herramientas | 2 % | 1.45 | 0.03 |
|  |  | Costes directos |  |  | 1.48 |
