# Carpintería de aluminio lacado color blanco, en cerramiento de fachada, compuesta por 2 hojas centrales y 2 hojas laterales fijas de (40+180+40)x210 cm, gama básica, con premarco

- Propiedad del archivo: CYPE INGENIEROS, S.A.
- Formato: FIEBDC-3/2002
- Ámbito geográfico: Panamá
- Costes indirectos: 3.00 %
- Gastos generales: 13.00 %
- Beneficio industrial: 6.00 %
- IVA: 13.00 %

## F Fachadas

### FC Ventanas y puertas exteriores

#### FCL Aluminio

**FCL065** Ud Carpintería de aluminio lacado color blanco, en cerramiento de fachada, compuesta por 2 hojas centrales y 2 hojas laterales fijas de (40+180+40)x210 cm, gama básica, con premarco.
Suministro y montaje de carpintería de aluminio lacado color blanco con 60 micras de espesor mínimo de película seca, en cerramiento de fachada, compuesta por 2 hojas centrales y 2 hojas laterales fijas de (40+180+40)x210 cm, con premarco; certificado de conformidad marca de calidad QUALICOAT, gama básica; compuesta por perfiles extrusionados formando marcos y hojas de 1,5 mm de espesor mínimo en perfiles estructurales, herrajes de colgar y apertura, juntas de acristalamiento de EPDM, tornillería de acero inoxidable, elementos de estanqueidad, accesorios y utillajes de mecanizado homologados. Incluso p/p de premarco de aluminio, garras de fijación, sellado perimetral de juntas por medio de un cordón de silicona neutra y ajuste final en obra. Elaborada en taller, con clasificación a la permeabilidad al aire, a la estanqueidad al agua y a la resistencia a la carga del viento. Totalmente montada y probada.
Incluye: Colocación de la carpintería. Ajuste final de las hojas. Sellado de juntas perimetrales.
Criterio de medición de proyecto: Número de unidades previstas, según documentación gráfica de Proyecto.
Criterio de medición de obra: Se medirá el número de unidades realmente ejecutadas según especificaciones de Proyecto.

| Código | Ud | Descripción | Rendimiento | Precio | Importe |
|---|---|---|---|---|---|
| mt25pem010 | m | Premarco para ventanas y puertas exteriores de aluminio, incluso p/p de elaboración en taller. (material) | 9.400 | 3.45 | 32.43 |
| mt25pfb020j | m² | Carpintería de aluminio lacado color blanco en cerramiento de fachada compuesto por dos hojas centrales formadas por una parte fija y una parte practicable y dos hojas laterales fijas, gama básica, con clasificación a la permeabilidad al aire, a la estanqueidad al agua y a la resistencia a la carga del viento, marca de calidad QUALICOAT. Incluso p/p de kit de herrajes de colgar, juntas de acristalamiento de EPDM, tornillería de acero inoxidable, elementos de estanqueidad, accesorios, utillajes de mecanizado homologados y elaboración en taller. (material) | 5.460 | 115.79 | 632.21 |
| mt15sja100 | Ud | Cartucho de masilla de silicona neutra. (material) | 0.162 | 4.02 | 0.65 |
| op00ato010 |  | Atornillador. | 1.000 | 0.00 | 0.00 |
| mo017 | h | Cerrajero. (mano de obra) | 1.187 | 9.83 | 11.67 |
| mo057 | h | Principiante de cerrajero. (mano de obra) | 1.020 | 6.39 | 6.52 |
| % | % | Costes directos complementarios | 2 % | 683.48 | 13.67 |
|  |  | Costes directos |  |  | 697.15 |
